# Equipo completo de máquina pantalladora, transporte, posta en obra e retirada, para pantalla de 45 cm de espesor

- Propiedade do arquivo: CYPE INGENIEROS, S.A.
- Formato: FIEBDC-3/2002
- Divisa: EUR
- Custos indirectos: 3.00 %
- Gastos xerais: 13.00 %
- Beneficio industrial: 6.00 %
- IVE: 16.00 %

## C Cimentacións

### CC Contencións

#### CCP Muros pantalla

**CCP001** Ude Equipo completo de máquina pantalladora, transporte, posta en obra e retirada, para pantalla de 45 cm de espesor.
Desprazamento, montaxe, desmontaxe y retirada de la obra do equipo de perforación, para a realización de muros pantalla de 45 cm de espesura. Incluso p/p de desprazamento do persoal especializado.
Inclúe: Transporte á obra. Montaxe do equipo. Desmontaxe do equipo. Retirada do equipo.
Criterio de medición de proxecto: Número de unidades previstas, segundo documentación gráfica de Proxecto.
Criterio de medición de obra: Medirase o número de unidades realmente executadas segundo especificacións do Proxecto.

| Código | Ud | Descrición | Rendemento | Prezo | Importe |
|---|---|---|---|---|---|
| mq03pae050e | Ude | Transporte, posta en obra e retirada de equipo completo de máquina pantalladora, para muros pantaia de 45 cm de espesor. (maquinaria) | 1.005 | 5215.26 | 5241.34 |
| % | % | Costes directos complementarios | 2 % | 5241.34 | 104.83 |
|  |  | Custos directos |  |  | 5346.17 |
