# Dobre muro guía de formigón armado para muro pantalla

- Propiedade do arquivo: CYPE INGENIEROS, S.A.
- Formato: FIEBDC-3/2002
- Divisa: EUR
- Custos indirectos: 3.00 %
- Gastos xerais: 13.00 %
- Beneficio industrial: 6.00 %
- IVE: 16.00 %

## C Cimentacións

### CC Contencións

#### CCP Muros pantalla

**CCP005** m Dobre muro guía de formigón armado para muro pantalla, realizado con formigón HA-25/B/20/IIa fabricado en central, e verquido dende camión, e aceiro UNE-EN 10080 B 500 S, 45 kg/m, sección 70x25 cm, montaxe e desmontaxe do sistema de encofrado a dúas caras, con demolición de murete guía con retroexcavadora con martelo rompedor e carga de cascallos mecánica.
Formación de dobre muro guía, para muro pantalla, de formigón armado de sección 70x25 cm; realizado con formigón HA-25/B/20/IIa fabricado en central, e verquido dende camión, e aceiro UNE-EN 10080 B 500 S, cunha cuantía aproximada de 45 kg/m. Incluso p/p de escavación en gabia, separadores, montaje y desmontaje del sistema de encofrado a dúas caras de los muretes, demolición de murete guía con retroexcavadora con martelo rompedor e carga de cascallos mecánica, limpeza e dobrado de armaduras.
Inclúe: Replanteo e trazado dos muretes guía. Excavación da zanxa. Montaje do sistema de encofrado. Colocación da armadura. Vertido e compactación do formigón. Desmontaje del sistema de encofrado. Regularización e limpeza superficial do paramento visto. Acotación da lonxitude de cada panel sobre os muretes guía xa realizados. Replanteo da cota do fondo da perforación, da rasante do formigón e das armaduras. Demolición do elemento con retroexcavadora con martelo rompedor. Limpeza e recollida de restos. Carga mecánica de cascallos sobre camión ou contenedor.
Criterio de medición de proxecto: Lonxitue medida a eixos, segundo documentación gráfica de Proxecto.
Criterio de medición de obra: Medirase, a eixo de muro, a lonxitude realmente executada segundo especificacións do Proxecto.

| Código | Ud | Descrición | Rendemento | Prezo | Importe |
|---|---|---|---|---|---|
| mt07aco020a | Ude | Separador homologado para cimentacions. (material) | 10.000 | 0.13 | 1.30 |
| mt07aco010c | kg | Aceiro en barras corrugadas, UNE-EN 10080 B 500 S, elaborado en taller e colocado en obra, diámetros varios. (material) | 45.000 | 1.00 | 45.00 |
| mt08eme010g | m² | Sistema de encofrado metálico, para muretes guía para muros pantaia. (material) | 1.400 | 8.15 | 11.41 |
| mt10haf010nea | m³ | Formigón HA-25/B/20/IIa, fabricado en central. (material) | 0.385 | 74.27 | 28.59 |
| mq01exn020a | h | Retroexcavadora hidráulica sobre neumáticos 84 CV. (maquinaria) | 0.233 | 46.22 | 10.77 |
| mq01ret010 | h | Miniretrocargadora sobre neumáticos de 20 CV. (maquinaria) | 0.109 | 40.84 | 4.45 |
| op00ciz020 |  | Cizalla para acero en barras corrugadas. | 1.000 | 0.00 | 0.00 |
| op00ata010 |  | Atadora de ferralla. | 1.000 | 0.00 | 0.00 |
| au00auh020 |  | Canaleta para vertido del hormigón. | 1.000 | 0.00 | 0.00 |
| au00auh040 |  | Vibrador de formigón, eléctrico. | 1.000 | 0.00 | 0.00 |
| mo040 | h | Oficial 1ª estructurista. (man de obra) | 1.673 | 15.28 | 25.56 |
| mo083 | h | Axudante estructurista. (man de obra) | 2.165 | 14.65 | 31.72 |
| mo104 | h | Peón ordinario construcción. (man de obra) | 0.227 | 13.97 | 3.17 |
| % | % | Costes directos complementarios | 2 % | 161.97 | 3.24 |
|  |  | Custos directos |  |  | 165.21 |
