# Reparación da escavación de bataches en muros pantalla, deteriorada debido a afundimentos e derrumbes incontrolados do terreo

- Propiedade do arquivo: CYPE INGENIEROS, S.A.
- Formato: FIEBDC-3/2002
- Divisa: EUR
- Custos indirectos: 3.00 %
- Gastos xerais: 13.00 %
- Beneficio industrial: 6.00 %
- IVE: 16.00 %

## C Cimentacións

### CC Contencións

#### CCP Muros pantalla

**CCP032** m² Reparación da escavación de bataches en muros pantalla, deteriorada debido a afundimentos e derrumbes incontrolados do terreo.
Reparación da escavación de bataches en muros pantalla, excavando novamente a superficie deteriorada debido a afundimentos e derrumbes incontrolados do terreo, posterior á realización do recheo das oquedades con morteiro pobre de cemento (non incluido neste prezo).
Inclúe: Escavación en sucesivas franxas horizontais e extracción de terras. Carga a camión das terras excavadas.
Criterio de medición de proxecto: Superficie estimada segundo estudo xeotécnico do terreo.
Criterio de medición de obra: Medirase a superficie de muro pantalla realmente escavada segundo especificacións do Proxecto.

| Código | Ud | Descrición | Rendemento | Prezo | Importe |
|---|---|---|---|---|---|
| mq03pae070 | h | Maquinaria para reparación da escavación deteriorada de bataches en muros pantalla, escavando novamente a superficie deteriorada debido a afundimentos e derrubas incontroladas do terreo. (maquinaria) | 0.854 | 85.51 | 73.03 |
| mo018 | h | Oficial 1ª construcción. (man de obra) | 0.394 | 15.28 | 6.02 |
| mo104 | h | Peón ordinario construcción. (man de obra) | 0.394 | 13.97 | 5.50 |
| % | % | Costes directos complementarios | 2 % | 84.55 | 1.69 |
|  |  | Custos directos |  |  | 86.24 |
