# Arriostamento provisional de muro pantalla, de 20 t, mediante perfil metálico IPE, IPN, HEB ou similar

- Propiedade do arquivo: CYPE INGENIEROS, S.A.
- Formato: FIEBDC-3/2002
- Divisa: EUR
- Custos indirectos: 3.00 %
- Gastos xerais: 13.00 %
- Beneficio industrial: 6.00 %
- IVE: 16.00 %

## C Cimentacións

### CC Contencións

#### CCP Muros pantalla

**CCP056** m Arriostamento provisional de muro pantalla, de 20 t, mediante perfil metálico IPE, IPN, HEB ou similar.
Subministración e colocación de arriostamento provisional, cunha capacidade portante de 20 t, para asegurar a estabilidade do muro pantalla durante os traballos de escavación das terras a un dos seus lados e ata que se rixidice definitivamente a pantalla mediante as súas unións ó resto da estrutura. Executado mediante a colocación de perfil metálico IPE, IPN, HEB ou similar, con placas metálicas e fixacións, na superficie do muro. Incluso p/p de transporte, montaxe, desmontaxe e parada de equipo mecánico.
Inclúe: Replanteo das placas de ancoraxe. Colocación e fixación das placas. Colocación e fixación do puntal metálico. Posta fora de servizo dos ancoraxes provisionais.
Criterio de medición de proxecto: Lonxitude medida segundo documentación gráfica de Proxecto.
Criterio de medición de obra: Medirase a lonxitude realmente executada segundo especificacións do Proxecto.

| Código | Ud | Descrición | Rendemento | Prezo | Importe |
|---|---|---|---|---|---|
| mt07ala012f | Ude | Arriostramento composto por perfil metálico IPN, IPE, HEB ou similar, placas de anclaxe e fijacions, con unha capacidade portante de 20 t. (material) | 1.000 | 174.30 | 174.30 |
| mq04cap010c | h | Camión para transporte, de 24 t de carga. (maquinaria) | 0.151 | 51.91 | 7.84 |
| mq07gte010c | h | Guindastre autopropulsado de brazo telescópico cunha capacidade de elevación de 30 t e 27 m de altura máxima de traballo. (maquinaria) | 0.086 | 66.82 | 5.75 |
| mo042 | h | Oficial 1ª montador de estructura metálica. (man de obra) | 0.246 | 15.28 | 3.76 |
| mo085 | h | Axudante montador de estructura metálica. (man de obra) | 0.492 | 14.65 | 7.21 |
| % | % | Costes directos complementarios | 2 % | 198.86 | 3.98 |
|  |  | Custos directos |  |  | 202.84 |
