# Pilote de formigón armado

- Propiedade do arquivo: CYPE INGENIEROS, S.A.
- Formato: FIEBDC-3/2002
- Divisa: EUR
- Custos indirectos: 3.00 %
- Gastos xerais: 13.00 %
- Beneficio industrial: 6.00 %
- IVE: 16.00 %

## C Cimentacións

### CP Profundas

#### CPI Pilotes "in situ"

**CPI040** m Pilote de formigón armado, de extracción con entubación recuperable, diámetro 45 cm, realizado con formigón HA-25/F/12/IIa fabricado en central, e verquido dende camión a través de tubo Tremie, e aceiro UNE-EN 10080 B 500 S, contía 6,85 kg/m. CPI-4.
Formación de pilote de cimentación de formigón armado de 45 cm de diámetro, para grupo de pilotes CPI-4 segundo NTE-CPI. Executado por extracción de terras mediante sistema mecánico que se despraza polo interior dunha entubación recuperable y posterior formigonado continuo en seco del pilote. Realizado con formigón HA-25/F/12/IIa fabricado en central, e verquido dende camión a través de tubo Tremie, e aceiro UNE-EN 10080 B 500 S, cunha cuantía aproximada de 6,85 kg/m. Ata p/p de separadores, transporte, instalación, montaxe e desmontaxe de equipo mecánico.
Inclúe: Todas. Replanteo e trazado dos eixos dos grupos de pilotes. Hinca do tubo acompañando á excavación. Colocación da armadura. Posta en obra do formigón. Extracción da entubación. Limpeza e retirada de sobrantes.
Criterio de medición de proxecto: Lonxitude medida segundo documentación gráfica de Proxecto, incrementada nun metro por a formación do bulbo.
Criterio de medición de obra: Medirase a lonxitude, tomada no terreo antes de formigonar, do pilote realmente executado segundo especificacións do Proxecto, dende a punta ata a cara inferior do encepado, sen incluir o exceso de formigón consumido sobre o volumen teórico correspondente ó diámetro nominal do pilote.

| Código | Ud | Descrición | Rendemento | Prezo | Importe |
|---|---|---|---|---|---|
| mt07aco020m | Ude | Separador homologado para pilotes. (material) | 3.000 | 0.09 | 0.27 |
| mt07aco010c | kg | Aceiro en barras corrugadas, UNE-EN 10080 B 500 S, elaborado en taller e colocado en obra, diámetros varios. (material) | 6.850 | 1.00 | 6.85 |
| mt10haf010naa | m³ | Formigón HA-25/F/12/IIa, fabricado en central. (material) | 0.183 | 80.06 | 14.65 |
| mq03pii104a | m | Perforación e colocación de materiaies, con equipo e maquinaria, para pilote de extracción con entubación recuperable, CPI-4, de 45 cm de diámetro. (maquinaria) | 1.005 | 57.07 | 57.36 |
| mq03pii010c | Ude | Transporte, posta en obra e retirada de equipo mecánico para perforación de pilote de extracción con entubación recuperable, CPI-4, limpeza e retirada de sobrantes. (maquinaria) | 0.002 | 9232.75 | 18.47 |
| au00auh020 |  | Canaleta para vertido del hormigón. | 1.000 | 0.00 | 0.00 |
| au00auh050 |  | Tubo Tremie. | 1.000 | 0.00 | 0.00 |
| mo040 | h | Oficial 1ª estructurista. (man de obra) | 1.239 | 15.28 | 18.93 |
| mo083 | h | Axudante estructurista. (man de obra) | 1.239 | 14.65 | 18.15 |
| % | % | Costes directos complementarios | 2 % | 134.68 | 2.69 |
|  |  | Custos directos |  |  | 137.37 |
