# Pilote de formigón armado

- Propiedade do arquivo: CYPE INGENIEROS, S.A.
- Formato: FIEBDC-3/2002
- Divisa: EUR
- Custos indirectos: 3.00 %
- Gastos xerais: 13.00 %
- Beneficio industrial: 6.00 %
- IVE: 16.00 %

## C Cimentacións

### CP Profundas

#### CPI Pilotes "in situ"

**CPI070** m Pilote de formigón armado, barrenado sen entubación, diámetro 35 cm, realizado con formigón HA-25/F/12/IIa fabricado en central, e verquido dende camión a través de tubo Tremie, e aceiro UNE-EN 10080 B 500 S, contía 5,6 kg/m. CPI-7.
Formación de pilote de cimentación de formigón armado de 35 cm de diámetro, para grupo de pilotes CPI-7 segundo NTE-CPI. Executado por barrenado de terras mediante sistema mecánico, sen entibación y posterior formigonado continuo en seco del pilote. Realizado con formigón HA-25/F/12/IIa fabricado en central, e verquido dende camión a través de tubo Tremie, e aceiro UNE-EN 10080 B 500 S, cunha cuantía aproximada de 5,6 kg/m. Ata p/p de separadores, transporte, instalación, montaxe e desmontaxe de equipo mecánico.
Inclúe: Replanteo e trazado dos eixos dos grupos de pilotes. Barrenado de terras. Colocación da armadura. Posta en obra do formigón. Limpeza e retirada de sobrantes.
Criterio de medición de proxecto: Lonxitude medida segundo documentación gráfica de Proxecto, incrementada nun metro por a formación do bulbo.
Criterio de medición de obra: Medirase a lonxitude, tomada no terreo antes de formigonar, do pilote realmente executado segundo especificacións do Proxecto, dende a punta ata a cara inferior do encepado, sen incluir o exceso de formigón consumido sobre o volumen teórico correspondente ó diámetro nominal do pilote.

| Código | Ud | Descrición | Rendemento | Prezo | Importe |
|---|---|---|---|---|---|
| mt07aco020m | Ude | Separador homologado para pilotes. (material) | 3.000 | 0.09 | 0.27 |
| mt07aco010c | kg | Aceiro en barras corrugadas, UNE-EN 10080 B 500 S, elaborado en taller e colocado en obra, diámetros varios. (material) | 5.600 | 1.00 | 5.60 |
| mt10haf010naa | m³ | Formigón HA-25/F/12/IIa, fabricado en central. (material) | 0.110 | 80.06 | 8.81 |
| mq03pii107a | m | Perforación e colocación de materiaies, con equipo e maquinaria, para pilote barrenado sen entubación, CPI-7, de 35 cm de diámetro. (maquinaria) | 1.005 | 15.93 | 16.01 |
| mq03pii010f | Ude | Transporte, posta en obra e retirada de equipo mecánico para perforación de pilote barrenado sen entubación, CPI-7, limpeza e retirada de sobrantes. (maquinaria) | 0.002 | 4062.56 | 8.13 |
| au00auh020 |  | Canaleta para vertido del hormigón. | 1.000 | 0.00 | 0.00 |
| au00auh050 |  | Tubo Tremie. | 1.000 | 0.00 | 0.00 |
| mo040 | h | Oficial 1ª estructurista. (man de obra) | 0.344 | 15.28 | 5.26 |
| mo083 | h | Axudante estructurista. (man de obra) | 0.344 | 14.65 | 5.04 |
| % | % | Costes directos complementarios | 2 % | 49.12 | 0.98 |
|  |  | Custos directos |  |  | 50.10 |
