# Equipo completo de vibrohincador, transporte, posta en obra e retirada, para hincamento de tablestacas metálicas no terreo, con carácter provisional ou definitivo

- Propiedade do arquivo: CYPE INGENIEROS, S.A.
- Formato: FIEBDC-3/2002
- Divisa: EUR
- Custos indirectos: 3.00 %
- Gastos xerais: 13.00 %
- Beneficio industrial: 6.00 %
- IVE: 16.00 %

## C Cimentacións

### CT Tablestacas

#### CTA Pantaias autoportantes

**CTA001** Ude Equipo completo de vibrohincador, transporte, posta en obra e retirada, para hincamento de tablestacas metálicas no terreo, con carácter provisional ou definitivo.
Desprazamento, montaxe e desmontaxe en obra de equipo completo de vibrohincador-extractor hidráulico, para hincamiento de tablestacas metálicas en o terreo, con carácter provisional ou definitivo. Incluso p/p de desprazamento de persoal especializado.
Inclúe: Montaxe do equipo. Desmontaxe do equipo.
Criterio de medición de proxecto: Número de unidades previstas, segundo documentación gráfica de Proxecto.
Criterio de medición de obra: Medirase o número de unidades realmente executadas segundo especificacións do Proxecto.

| Código | Ud | Descrición | Rendemento | Prezo | Importe |
|---|---|---|---|---|---|
| mq03tab030 | Ude | Desprazamento, montaxe e desmontaxe en obra de martelo percutor de dobre efecto, con motor, para fincamiento e extracción de tablestacas recuperables. (maquinaria) | 1.005 | 8863.44 | 8907.76 |
| % | % | Costes directos complementarios | 2 % | 8907.76 | 178.16 |
|  |  | Custos directos |  |  | 9085.92 |
