# Estrutura metálica formada por forxado de canto 25 = 20+5 cm

- Propiedade do arquivo: CYPE INGENIEROS, S.A.
- Formato: FIEBDC-3/2002
- Divisa: EUR
- Custos indirectos: 3.00 %
- Gastos xerais: 13.00 %
- Beneficio industrial: 6.00 %
- IVE: 16.00 %

## E Estructuras

### EA Aceiro

#### EAM Montaxes industrializados

**EAM030** m² Estrutura metálica formada por forxado de canto 25 = 20+5 cm, de viguetas metálicas IPE 100 S275JR, bovedilla cerámica, 60x25x20 cm, y capa de compresión de hormigón armado, realizada con formigón HA-25/B/20/IIa fabricado en central, e verquido con cubilote, volumen 0,08 m³/m², acero UNE-EN 10080 B 500 S, contía 1,8 kg/m³ y malla electrosoldada ME 20x20 Ø 5-5 B 500 T 6x2,20 UNE-EN 10080; pilares metálicos simples y vigas metálicas simples UNE-EN 10025 S275JR.
Formación de estrutura metálica composta de los siguientes elementos: FORXADO METÁLICO: canto 25 = 20+5 cm; viguetas de aceiro laminado en quente UNE-EN 10025 S275JR, en perfís simples IPE 100; bovedilla cerámica, 60x25x20 cm, incluso p/p de pezas especiais; capa de compresión de formigón armado de 5 cm de espesura, realizada con formigón HA-25/B/20/IIa fabricado en central, e verquido con cubilote, volume de formigón 0,08 m³/m², aceiro UNE-EN 10080 B 500 S en zona de reforzo de negativos, contía 1,8 kg/m³ e malla electrosoldada ME 20x20 Ø 5-5 B 500 T 6x2,20 UNE-EN 10080, como armadura de reparto; TRABES: metálicas simples UNE-EN 10025 S275JR cunha contía aproximada de 25 kg/m²; PILARES: metálicos simples UNE-EN 10025 S275JR cunha contía aproximada de 3,8 kg/m². Aceiro laminado, traballado e montado en taller, con preparación de superficies en grao SA21/2 segundo UNE-EN ISO 8501-1 e aplicación posterior de dúas mans de imprimación cunha espesura mínima de película seca de 30 micras por man. Incluso p/p de conexións a cimento, preparación de bordos, soldaduras, cortes, pezas especiais, placas de arrinque e transición de alicerce inferior a superior, morteiro sen retracción para racheado de placas, despuntes e reparación en obra de cantos retoques e/ou daños orixínense por razóns de transporte, manipulación ou montaxe, co mesmo grao de preparación de superficies e imprimación.
Inclúe: Todas. PILARES: Limpeza e preparación do plano de apoio. Replanteo e marcado dos eixos. Colocación e fixación provisional do pilar. Aplomado e nivelación. Ejecución das unións. FORXADO: Replanteo del sistema de encofrado. Montaje do sistema de encofrado. Limpeza e preparación do plano de apoio das vigas. Replanteo e marcado dos eixos das vigas. Colocación e fixación provisional das vigas. Presentación das viguetas. Ejecución das unións. Comprobación final do apromado e dos niveis. Colocación de bovedillas. Colocación das armaduras con separadores homologados. Vertido e compactación do formigón. Regleado e nivelación da capa de compresión. Curado do formigón. Desmontaje del sistema de encofrado. Reparación de defectos superficiais do formigón. Reparación de defectos superficiais.
Criterio de medición de proxecto: Superficie medida en verdadeira magnitude dende as caras exteriores dos zunchos do perímetro, segundo documentación gráfica de Proxecto, deducindo os ocos de superficie maior de 6 m².
Criterio de medición de obra: Medirase, en verdadeira magnitude, dende as caras exteriores dos zunchos do perímetro, a superficie realmente executada segundo especificacións do Proxecto, deducindo os ocos de superficie maior de 6 m².

| Código | Ud | Descrición | Rendemento | Prezo | Importe |
|---|---|---|---|---|---|
| mt08evm010 | m² | Sistema de encofrado parcial de madera, recuperable, para ejecución de macizados de apoyos en forjados de viguetas metálicas y bovedillas, debidamente apuntalado, amortizable en 50 usos, ata 4,5 m de altura. (material) | 0.100 | 25.00 | 2.50 |
| mt07bce010d | Ude | Bovedilla cerámica, 60x25x20 cm, incluso p/p de pezas especiais, segundo UNE-EN 15037-3. (material) | 6.000 | 1.10 | 6.60 |
| mt07ala010h | kg | Aceiro laminado UNE-EN 10025 S275JR, en perfís laminados en quente, pezas simples, para aplicacións estructurais. (material) | 13.365 | 0.99 | 13.23 |
| mt07ala010h | kg | Aceiro laminado UNE-EN 10025 S275JR, en perfís laminados en quente, pezas simples, para aplicacións estructurais. | 3.800 | 0.99 | 3.76 |
| mt07ala010h | kg | Aceiro laminado UNE-EN 10025 S275JR, en perfís laminados en quente, pezas simples, para aplicacións estructurais. | 25.000 | 0.99 | 24.75 |
| mt27pfi010 | l | Imprimación de secado rápido, formulada con resinas alquídicas modificadas e fosfato de zinc. (material) | 0.402 | 4.80 | 1.93 |
| mt07aco010c | kg | Aceiro en barras corrugadas, UNE-EN 10080 B 500 S, elaborado en taller e colocado en obra, diámetros varios. (material) | 1.800 | 1.00 | 1.80 |
| mt07ame010d | m² | Malla electrosoldada ME 20x20 Ø 5-5 B 500 T 6x2,20 UNE-EN 10080. (material) | 1.100 | 1.53 | 1.68 |
| mt10haf010nea | m³ | Formigón HA-25/B/20/IIa, fabricado en central. (material) | 0.080 | 74.27 | 5.94 |
| mq08sol010 | h | Equipo de oxicorte, con acetileno coma combustible e osíxeno coma comburente. (maquinaria) | 0.010 | 7.35 | 0.07 |
| mq08sol020 | h | Equipo e elementos auxiliares para soldaxe eléctrica. (maquinaria) | 0.015 | 3.09 | 0.05 |
| mq07gte010a | h | Guindastre autopropulsado de brazo telescópico cunha capacidade de elevación de 12 t e 20 m de altura máxima de traballo. (maquinaria) | 0.010 | 48.87 | 0.49 |
| op00lla010 |  | Llave de impacto. | 1.000 | 0.00 | 0.00 |
| op00cor020 |  | Cortadora manual de metal, de disco. | 1.000 | 0.00 | 0.00 |
| au00auh010 |  | Cubilote. | 1.000 | 0.00 | 0.00 |
| au00auh040 |  | Vibrador de formigón, eléctrico. | 1.000 | 0.00 | 0.00 |
| au00auh060 |  | Plataforma para soldadura en altura. | 1.000 | 0.00 | 0.00 |
| mo040 | h | Oficial 1ª estructurista. (man de obra) | 0.315 | 15.28 | 4.81 |
| mo083 | h | Axudante estructurista. (man de obra) | 0.315 | 14.65 | 4.61 |
| mo042 | h | Oficial 1ª montador de estructura metálica. (man de obra) | 0.284 | 15.28 | 4.34 |
| mo085 | h | Axudante montador de estructura metálica. (man de obra) | 0.568 | 14.65 | 8.32 |
| % | % | Costes directos complementarios | 2 % | 84.88 | 1.70 |
|  |  | Custos directos |  |  | 86.58 |
