# Columna de granito Gris Mondariz, con fuste de sección circular de 30 cm de diámetro, 200 cm de alto e acabado aserrado

- Propiedade do arquivo: CYPE INGENIEROS, S.A.
- Formato: FIEBDC-3/2002
- Divisa: EUR
- Custos indirectos: 3.00 %
- Gastos xerais: 13.00 %
- Beneficio industrial: 6.00 %
- IVE: 16.00 %

## E Estructuras

### EC Cantería

#### ECP Columnas

**ECP010** Ude Columna de granito Gris Mondariz, con fuste de sección circular de 30 cm de diámetro, 200 cm de alto e acabado aserrado.
Subministración e colocación de columna de granito Gris Mondariz, con fuste de sección circular de 30 cm de diámetro, 200 cm de alto e acabado aserrado, mediante su apoyo sobre la superficie soporte. Incluso nivelación e aplomado, asento e rexuntado.
Inclúe: Replanteo de eixos e perímetro da columna. Colocación da columna. Apromado e nivelación do conxunto. Rexuntado.
Criterio de medición de proxecto: Número de unidades previstas, segundo documentación gráfica de Proxecto.
Criterio de medición de obra: Medirase o número de unidades realmente executadas segundo especificacións do Proxecto.

| Código | Ud | Descrición | Rendemento | Prezo | Importe |
|---|---|---|---|---|---|
| mt06cpn010aad | Ude | Columna de granito Gris Mondariz, con fuste de sección circular de 30 cm de diámetro, 200 cm de alto e acabado aserrado. (material) | 1.000 | 709.85 | 709.85 |
| mq07gte010c | h | Guindastre autopropulsado de brazo telescópico cunha capacidade de elevación de 30 t e 27 m de altura máxima de traballo. (maquinaria) | 1.008 | 66.82 | 67.35 |
| mo020 | h | Oficial 1ª colocador de piedra natural. (man de obra) | 2.458 | 15.28 | 37.56 |
| mo055 | h | Axudante colocador de piedra natural. (man de obra) | 2.458 | 14.65 | 36.01 |
| % | % | Costes directos complementarios | 2 % | 850.77 | 17.02 |
|  |  | Custos directos |  |  | 867.79 |
