# Arco formado por dovelas de pedra natural caliza de 60x40x40 cm, acabado abuxardado, escadradas e traballadas en taller

- Propiedade do arquivo: CYPE INGENIEROS, S.A.
- Formato: FIEBDC-3/2002
- Divisa: EUR
- Custos indirectos: 3.00 %
- Gastos xerais: 13.00 %
- Beneficio industrial: 6.00 %
- IVE: 16.00 %

## E Estructuras

### EC Cantería

#### ECR Arcos

**ECR010** m Arco formado por dovelas de pedra natural caliza de 60x40x40 cm, acabado abuxardado, escadradas e traballadas en taller.
Formación de arco de pedra natural caliza mediante dovelas de 60x40x40 cm, acabado abuxardado, escadradas e traballadas en taller, con sección trapezoidal segundo plano de detalle. Incluso p/p de execución, colocación e retirada do cimbrado, nivelación e aplomado das dovelas, asento, rexuntado e limpeza.
Inclúe: Colocación de cimbras e apeos. Replanteo das dovelas. Colocación das dovelas. Tanteo con regla, nivel e plomada, rectificando a súa posición mediante golpeo. Retundido, refino y rejuntado del conjunto del arco. Limpeza do paramento. Retirada de cimbras e apeos. Repaso do intradorso.
Criterio de medición de proxecto: Lonxitude medida por o seu maior desenvolvemento lineal, segundo documentación gráfica de Proxecto.
Criterio de medición de obra: Medirase, polo seu mayor desenvolvemento lineal, a lonxitude realmente executada segundo especificacións do Proxecto.

| Código | Ud | Descrición | Rendemento | Prezo | Importe |
|---|---|---|---|---|---|
| mt06dpn010a | Ude | Dovela de pedra natural caliza de 60x40x40 cm, acabado abuxardado. (material) | 1.660 | 92.86 | 154.15 |
| mt08cim020 | m | Camón de madeira para formación de arco. (material) | 1.000 | 49.52 | 49.52 |
| mt08cim030 | m³ | Madeira de piñeiro para formación de cimbra. (material) | 0.150 | 238.16 | 35.72 |
| mt09mor010c | m³ | Morteiro de cemento CEM II/B-P 32,5 N tipo M-5, confecionado na obra con 250 kg/m³ de cemento e unha proporción en volume 1/6. (material) | 0.020 | 115.30 | 2.31 |
| mt08cet020a | t | Cemento CEM II / A-P 32,5 N, a granel, segundo UNE-EN 197-1. (material) | 0.001 | 92.76 | 0.09 |
| mo020 | h | Oficial 1ª colocador de piedra natural. (man de obra) | 3.683 | 15.28 | 56.28 |
| mo055 | h | Axudante colocador de piedra natural. (man de obra) | 3.683 | 14.65 | 53.96 |
| % | % | Costes directos complementarios | 2 % | 352.03 | 7.04 |
|  |  | Custos directos |  |  | 359.07 |
