# Xamba de granito Gris Mondariz de 10 cm de ancho, cun espesor de 20 cm, acabado aserrado nas caras vistas, cos cantos matados

- Propiedade do arquivo: CYPE INGENIEROS, S.A.
- Formato: FIEBDC-3/2002
- Divisa: EUR
- Custos indirectos: 3.00 %
- Gastos xerais: 13.00 %
- Beneficio industrial: 6.00 %
- IVE: 16.00 %

## E Estructuras

### EC Cantería

#### ECS Remates

**ECS030** m Xamba de granito Gris Mondariz de 10 cm de ancho, cun espesor de 20 cm, acabado aserrado nas caras vistas, cos cantos matados.
Subministración e colocación de xamba de pedra natural tipo granito Gris Mondariz de 10 cm de longo, cunha espesura de 20 cm, acabado aserrado nas caras vistas, cos cantos matados, recibido con morteiro de cemento M-5, para formación de oco en muro de cantaría. Incluso nivelamento e aplomado de pedras, labrado de cantos vistos, asento e rexuntado.
Inclúe: Replanteo das pezas no oco. Colocación de reglas e plomadas suxeitas ó muro. Preparación da pedra. Colocación. Aplomado, nivelación e alineación das pezas. Trabado da xamba co muro. Recheo de xuntas e limpeza.
Criterio de medición de proxecto: Lonxitue medida a eixos, segundo documentación gráfica de Proxecto.
Criterio de medición de obra: Medirase, a eixos, a lonxitude realmente executada segundo especificacións do Proxecto.

| Código | Ud | Descrición | Rendemento | Prezo | Importe |
|---|---|---|---|---|---|
| mt06jdl020fa | m | Xamba de granito Gris Mondariz de sección rectangular labrada de 10x20 cm, acabado aserrado nas caras vistas, cos cantos matados, segundo UNE-EN 771-6. (material) | 1.000 | 17.66 | 17.66 |
| mt09mor010c | m³ | Morteiro de cemento CEM II/B-P 32,5 N tipo M-5, confecionado na obra con 250 kg/m³ de cemento e unha proporción en volume 1/6. (material) | 0.010 | 115.30 | 1.15 |
| mt08cem012a | kg | Cemento Portland CEM II/B-P 32,5 N, en sacos, segundo UNE-EN 197-1. (material) | 1.000 | 0.10 | 0.10 |
| mo020 | h | Oficial 1ª colocador de piedra natural. (man de obra) | 0.559 | 15.28 | 8.54 |
| mo055 | h | Axudante colocador de piedra natural. (man de obra) | 0.559 | 14.65 | 8.19 |
| % | % | Costes directos complementarios | 2 % | 35.64 | 0.71 |
|  |  | Custos directos |  |  | 36.35 |
