# Cornisa de granito Gris Mondariz de 25 cm de longo e 25 cm de alto, con superficie abuxardada nas caras vistas e forma de peito de pomba

- Propiedade do arquivo: CYPE INGENIEROS, S.A.
- Formato: FIEBDC-3/2002
- Divisa: EUR
- Custos indirectos: 3.00 %
- Gastos xerais: 13.00 %
- Beneficio industrial: 6.00 %
- IVE: 16.00 %

## E Estructuras

### EC Cantería

#### ECS Remates

**ECS050** m Cornisa de granito Gris Mondariz de 25 cm de longo e 25 cm de alto, con superficie abuxardada nas caras vistas e forma de peito de pomba.
Subministración e colocación de cornisa de pedra natural tipo granito Gris Mondariz de 25 cm de longo e 25 cm de alto, labrada con forma de peito de pomba e superficie abuxardada nas caras vistas, recibida con morteiro de cemento M-5. Incluso nivelamento e aplomado de pedras, labrado de cantos vistos, asento e rexuntado.
Inclúe: Replanteo do nivel de apoio. Extendido da capa de morteiro. Colocación. Nivelación. Recheo de xuntas e limpeza.
Criterio de medición de proxecto: Lonxitue medida a eixos, segundo documentación gráfica de Proxecto.
Criterio de medición de obra: Medirase, a eixos, a lonxitude realmente executada segundo especificacións do Proxecto.

| Código | Ud | Descrición | Rendemento | Prezo | Importe |
|---|---|---|---|---|---|
| mt06crl010a | m | Cornixa de granito Gris Mondariz, labrada, 25x25 cm, segundo UNE-EN 771-6. (material) | 1.000 | 154.73 | 154.73 |
| mt09mor010c | m³ | Morteiro de cemento CEM II/B-P 32,5 N tipo M-5, confecionado na obra con 250 kg/m³ de cemento e unha proporción en volume 1/6. (material) | 0.016 | 115.30 | 1.84 |
| mt08cem012a | kg | Cemento Portland CEM II/B-P 32,5 N, en sacos, segundo UNE-EN 197-1. (material) | 1.000 | 0.10 | 0.10 |
| mo020 | h | Oficial 1ª colocador de piedra natural. (man de obra) | 0.886 | 15.28 | 13.54 |
| mo055 | h | Axudante colocador de piedra natural. (man de obra) | 0.886 | 14.65 | 12.98 |
| % | % | Costes directos complementarios | 2 % | 183.19 | 3.66 |
|  |  | Custos directos |  |  | 186.85 |
