# Forxado reticular de formigón armado

- Propiedade do arquivo: CYPE INGENIEROS, S.A.
- Formato: FIEBDC-3/2002
- Divisa: EUR
- Custos indirectos: 3.00 %
- Gastos xerais: 13.00 %
- Beneficio industrial: 6.00 %
- IVE: 16.00 %

## E Estructuras

### EH Formigón armado

#### EHR Forxados reticulares

**EHR010** m² Forxado reticular de formigón armado, horizontal, canto 30 = 25+5 cm, realizado con formigón HA-25/B/20/IIa fabricado en central, e verquido con cubilote, volumen 0,151 m³/m², e aceiro UNE-EN 10080 B 500 S, contía 15 kg/m²; sobre sistema de encofrado continuo de madera; nervios "in situ" 10 cm, intereixo 80 cm; bloque de formigón, para forxado reticular, 70x23x25 cm; malla electrosoldada ME 20x20 Ø5-5 B 500 T 6x2,20 UNE-EN 10080 en capa de compresión; altura libre de planta de ata 3 m. Sen incluír repercusión de pilares.
Formación de forxado reticular de formigón armado, horizontal, con altura libre de planta de ata 3 m, canto 30 = 25+5 cm, realizado con formigón HA-25/B/20/IIa fabricado en central, e verquido con cubilote, volumen 0,151 m³/m², e aceiro UNE-EN 10080 B 500 S en zona de ábacos, nervios e zunchos, contía 15 kg/m²; montaje y desmontaje del sistema de encofrado continuo con puntais, sopandas metálicas e superficie encofrante de madeira tratada reforzada con variñas e perfís; nervios de formigón "in situ" de 10 cm de espesura, intereixo 80 cm; bloque de formigón, para forxado reticular, 70x23x25 cm; capa de compresión de 5 cm de espesura, con armadura de reparto formada por malla electrosoldada ME 20x20 de Ø 5 mm, aceiro B 500 T 6x2,20 UNE-EN 10080. Remate en borde de forxado con molde de poliestireno expandido para cornisa. Incluso p/p de macizado de capiteles, reforzo de ocos e zunchos perimetrais de planta. Sen incluír repercusión de pilares.
Inclúe: Replanteo del sistema de encofrado. Montaje do sistema de encofrado. Replanteo da xeometría da pranta sobre o encofrado. Colocación de casetóns e moldes para cornixas. Colocación das armaduras con separadores homologados. Vertido e compactación do formigón. Regleado e nivelación da capa de compresión. Curado do formigón. Desmontaje del sistema de encofrado. Reparación de defectos superficiais.
Criterio de medición de proxecto: Superficie medida en verdadeira magnitude dende as caras exteriores dos zunchos do perímetro, segundo documentación gráfica de Proxecto, deducindo os ocos de superficie maior de 6 m².
Criterio de medición de obra: Medirase, en verdadeira magnitude, dende as caras exteriores dos zunchos do perímetro, a superficie realmente executada segundo especificacións do Proxecto, deducindo os ocos de superficie maior de 6 m². Considéranse incluidos todos os elementos integrante da estrutura sinalados nos planos e detalles do Proxecto.

| Código | Ud | Descrición | Rendemento | Prezo | Importe |
|---|---|---|---|---|---|
| mt08efr010a | m² | Sistema de encofrado continuo para forxado reticular de formigón armado, con casetón perdido, ata 3 m de altura libre de planta, composto de: puntais, sopandas metálicas y superficie encofrante de madeira tratada reforzada con varillas e perfís. (material) | 1.100 | 17.58 | 19.34 |
| mt07cho010k | Ude | Bloque de formigón, para forxado reticular, 70x23x25 cm, segundo UNE-EN 13224. Ata p/p de pezas especiais. (material) | 3.495 | 1.10 | 3.84 |
| mt08cor010a | m | Molde de poliestireno expandido para cornisa. (material) | 0.100 | 8.81 | 0.88 |
| mt07aco020h | Ude | Separador homologado para forxados reticulares. (material) | 1.200 | 0.06 | 0.07 |
| mt07aco010c | kg | Aceiro en barras corrugadas, UNE-EN 10080 B 500 S, elaborado en taller e colocado en obra, diámetros varios. (material) | 15.000 | 1.00 | 15.00 |
| mt07ame010d | m² | Malla electrosoldada ME 20x20 Ø 5-5 B 500 T 6x2,20 UNE-EN 10080. (material) | 1.100 | 1.53 | 1.68 |
| mt10haf010nea | m³ | Formigón HA-25/B/20/IIa, fabricado en central. (material) | 0.163 | 74.27 | 12.11 |
| op00ciz020 |  | Cizalla para acero en barras corrugadas. | 1.000 | 0.00 | 0.00 |
| op00ata010 |  | Atadora de ferralla. | 1.000 | 0.00 | 0.00 |
| op00sie020 |  | Sierra de disco fijo, para mesa de trabajo. | 1.000 | 0.00 | 0.00 |
| au00auh010 |  | Cubilote. | 1.000 | 0.00 | 0.00 |
| au00auh040 |  | Vibrador de formigón, eléctrico. | 1.000 | 0.00 | 0.00 |
| mo040 | h | Oficial 1ª estructurista. (man de obra) | 0.448 | 15.28 | 6.85 |
| mo083 | h | Axudante estructurista. (man de obra) | 0.448 | 14.65 | 6.56 |
| % | % | Costes directos complementarios | 2 % | 66.33 | 1.33 |
|  |  | Custos directos |  |  | 67.66 |
