# Estrutura de formigón armado

- Propiedade do arquivo: CYPE INGENIEROS, S.A.
- Formato: FIEBDC-3/2002
- Divisa: EUR
- Custos indirectos: 3.00 %
- Gastos xerais: 13.00 %
- Beneficio industrial: 6.00 %
- IVE: 16.00 %

## E Estructuras

### EH Formigón armado

#### EHR Forxados reticulares

**EHR020** m² Estrutura de formigón armado, realizada con formigón HA-25/B/20/IIa fabricado en central, volume total de formigón 0,177 m³/m², e aceiro UNE-EN 10080 B 500 S, cunha contía total de 18 kg/m²; formada por: forxado reticular, horizontal, de canto 30 = 25+5 cm, sobre sistema de encofrado continuo de madera; nervios "in situ" de 10 cm, intereixo 80 cm; bloque de formigón, para forxado reticular, 70x23x25 cm; malla electrosoldada ME 20x20 Ø5-5 B 500 T 6x2,20 UNE-EN 10080 en capa de compresión; pilares con altura libre de ata 3 m.
Formación de estrutura de formigón armado, realizada con formigón HA-25/B/20/IIa fabricado en central, cun volume total de formigón en forxado e pilares de 0,177 m³/m², e aceiro UNE-EN 10080 B 500 S en zona de ábacos, trabes, nervios, zunchos e pilares, cunha contía de 18 kg/m²; composta dos seguintes elementos: FORXADO RETICULAR: horizontal, canto 30 = 25+5 cm; nervios de formigón "in situ" de 10 cm de espesura, intereixo 80 cm; bloque de formigón, para forxado reticular, 70x23x25 cm; capa de compresión de 5 cm de espesura, con armadura de reparto formada por malla electrosoldada ME 20x20 de Ø 5 mm, aceiro B 500 T 6x2,20 UNE-EN 10080, incluso p/p de macizado de capiteles, reforzo de ocos e zunchos perimetrais de planta, montaje y desmontaje del sistema de encofrado continuo con puntais, sopandas metálicas e superficie encofrante de madeira tratada reforzada con variñas e perfís; PILARES: con altura ceibe de ata 3 m, incluso p/p de montaje y desmontaje del sistema de encofrado recuperable de chapas metálicas. Remate en borde de forxado con molde de poliestireno expandido para cornisa.
Inclúe: PILARES: Replanteo. Colocación das armaduras con separadores homologados. Montaje do sistema de encofrado. Vertido e compactación do formigón. Desmontaje del sistema de encofrado. Curado do formigón. Reparación de defectos superficiais. FORXADO: Replanteo del sistema de encofrado. Montaje do sistema de encofrado. Replanteo da xeometría da pranta sobre o encofrado. Colocación de casetóns e moldes para cornixas. Colocación das armaduras con separadores homologados. Vertido e compactación do formigón. Regleado e nivelación da capa de compresión. Curado do formigón. Desmontaje del sistema de encofrado. Reparación de defectos superficiais.
Criterio de medición de proxecto: Superficie medida en verdadeira magnitude dende as caras exteriores dos zunchos do perímetro, segundo documentación gráfica de Proxecto, deducindo os ocos de superficie maior de 6 m².
Criterio de medición de obra: Medirase, en verdadeira magnitude, dende as caras exteriores dos zunchos do perímetro, a superficie realmente executada segundo especificacións do Proxecto, deducindo os ocos de superficie maior de 6 m². Considéranse incluidos todos os elementos integrante da estrutura sinalados nos planos e detalles do Proxecto.

| Código | Ud | Descrición | Rendemento | Prezo | Importe |
|---|---|---|---|---|---|
| mt07aco020b | Ude | Separador homologado para pilares. (material) | 0.500 | 0.06 | 0.03 |
| mt08eup010a | m² | Sistema de encofrado para pilares de formigón armado de sección rectangular ou cadrada, de ata 3 m de altura, composto de chapas metálicas reutilizables de 50x50 cm, incluso p/p de accesorios de montaxe. Amortizable en 50 usos. (material) | 0.350 | 10.50 | 3.68 |
| mt08efr010a | m² | Sistema de encofrado continuo para forxado reticular de formigón armado, con casetón perdido, ata 3 m de altura libre de planta, composto de: puntais, sopandas metálicas y superficie encofrante de madeira tratada reforzada con varillas e perfís. (material) | 1.100 | 17.58 | 19.34 |
| mt07cho010k | Ude | Bloque de formigón, para forxado reticular, 70x23x25 cm, segundo UNE-EN 13224. Ata p/p de pezas especiais. (material) | 3.495 | 1.10 | 3.84 |
| mt08cor010a | m | Molde de poliestireno expandido para cornisa. (material) | 0.100 | 8.81 | 0.88 |
| mt07aco020h | Ude | Separador homologado para forxados reticulares. (material) | 1.200 | 0.06 | 0.07 |
| mt07aco010c | kg | Aceiro en barras corrugadas, UNE-EN 10080 B 500 S, elaborado en taller e colocado en obra, diámetros varios. (material) | 18.000 | 1.00 | 18.00 |
| mt07ame010d | m² | Malla electrosoldada ME 20x20 Ø 5-5 B 500 T 6x2,20 UNE-EN 10080. (material) | 1.100 | 1.53 | 1.68 |
| mt10haf010nea | m³ | Formigón HA-25/B/20/IIa, fabricado en central. (material) | 0.177 | 74.27 | 13.15 |
| op00ciz020 |  | Cizalla para acero en barras corrugadas. | 1.000 | 0.00 | 0.00 |
| op00ata010 |  | Atadora de ferralla. | 1.000 | 0.00 | 0.00 |
| op00sie020 |  | Sierra de disco fijo, para mesa de trabajo. | 1.000 | 0.00 | 0.00 |
| au00auh010 |  | Cubilote. | 1.000 | 0.00 | 0.00 |
| au00auh040 |  | Vibrador de formigón, eléctrico. | 1.000 | 0.00 | 0.00 |
| au00auh030 |  | Castillete de hormigonado. | 1.000 | 0.00 | 0.00 |
| mo040 | h | Oficial 1ª estructurista. (man de obra) | 0.539 | 15.28 | 8.24 |
| mo083 | h | Axudante estructurista. (man de obra) | 0.539 | 14.65 | 7.90 |
| % | % | Costes directos complementarios | 2 % | 76.81 | 1.54 |
|  |  | Custos directos |  |  | 78.35 |
