# Cimbro lixeiro de madeira aserrada de piñeiro silvestre (Pinus Sylvestris L.) España

- Propiedade do arquivo: CYPE INGENIEROS, S.A.
- Formato: FIEBDC-3/2002
- Divisa: EUR
- Custos indirectos: 3.00 %
- Gastos xerais: 13.00 %
- Beneficio industrial: 6.00 %
- IVE: 16.00 %

## E Estructuras

### EM Madeira

#### EMC Cerchas para cubertas

**EMC010** Ude Cimbro lixeiro de madeira aserrada de piñeiro silvestre (Pinus Sylvestris L.) España, luz 4 m; pendente 10%; separación entre cerchas de 0,40 a 1,20 m; calidade estrutural ME-1, clase resistente C-27, protección de la madera con clase de penetración P2.
Subministración e colocación de cercha lixeira de madeira aserrada de piñeiro silvestre (Pinus Sylvestris L.) España 0, acabado cepillado, construida con pezas de pequena escuadría (de orde de 4x14 cm) e unións mediante placas metálicas, para unha luz de 4 m e pendente 10 %; separación entre cerchas de 0,40 a 1,20 m; ME-1 segundo UNE 56544, clase resistente C-27 segundo UNE-EN 338 e UNE-EN 1912, protección fronte a axentes bióticos que se corresponde coa clase de penetración P2 (3 mm nas caras laterais da albura e 40 mm en sentido axial) segundo UNE-EN 351-1. Incluso elementos metálicos de unión e apoio, para estruturas de madeira, de aceiro con protección Fe/Zn 12c fronte á corrosión, cortes, entallas para o seu correcto axuste, nivelación e colocación dos elementos de atado e reforzo. Traballada en taller e colocada en obra.
Inclúe: Replanteo e marcado dos eixos de apoio en cabeza de muro ou pilar. Preparación da superficie de apoio. Transporte e presentación da cercha. Colocación e nivelación. Conexión da cercha e a súa base de apoio.
Criterio de medición de proxecto: Número de unidades previstas, incluíndo no seu conxunto tódolos elementos que as forman (pendolón, pares, tirantes, material de montaxe, etc.), segundo documentación gráfica de Proxecto.
Criterio de medición de obra: Medirase o número de unidades realmente executadas segundo especificacións do Proxecto. Considéranse incluidos todos os elementos integrante da estrutura sinalados nos planos e detalles do Proxecto.

| Código | Ud | Descrición | Rendemento | Prezo | Importe |
|---|---|---|---|---|---|
| mt07mee030aca | Ude | Cercha lixeira de madeira aserrada de piñeiro silvestre (Pinus Sylvestris L.) España 0, acabado cepillado, construida con pezas de pequena escuadría (de orde de 4x14 cm) e unións mediante placas metálicas, para unha luz de 4 m e pendente 10 %; [n_calidad_estructural] segundo UNE 56544, clase resistente C-27 segundo UNE-EN 338 e UNE-EN 1912, protección fronte a axentes bióticos que se corresponde coa clase de penetración P2 (3 mm nas caras laterais da albura e 40 mm en sentido axial) segundo UNE-EN 351-1. (material) | 1.000 | 40.18 | 40.18 |
| mt07mee011a | kg | Elementos de aceiro con protección Fe/Zn 12c fronte á corrosión, para ensamble de estruturas de madeira (material) | 30.000 | 3.85 | 115.50 |
| op00cla010 |  | Clavadora. | 1.000 | 0.00 | 0.00 |
| op00cep010 |  | Garlopa. | 1.000 | 0.00 | 0.00 |
| mo043 | h | Oficial 1ª montador de estructura de madera. (man de obra) | 3.885 | 15.28 | 59.36 |
| mo086 | h | Axudante montador de estructura de madera. (man de obra) | 3.237 | 14.65 | 47.42 |
| % | % | Costes directos complementarios | 2 % | 262.46 | 5.25 |
|  |  | Custos directos |  |  | 267.71 |
