# Cargadeiro realizado con vigueta autorresistente de formigón pretensado T-18 de 1,2 m de lonxitude

- Propiedade do arquivo: CYPE INGENIEROS, S.A.
- Formato: FIEBDC-3/2002
- Divisa: EUR
- Custos indirectos: 3.00 %
- Gastos xerais: 13.00 %
- Beneficio industrial: 6.00 %
- IVE: 16.00 %

## E Estructuras

### EP Formigón prefabricado

#### EPC Cargadeiros

**EPC010** m Cargadeiro realizado con vigueta autorresistente de formigón pretensado T-18 de 1,2 m de lonxitude.
Subministración e colocación de cargadeiro de vigueta autorresistente de formigón pretensado T-18 de 1,2 m de lonxitude, apoiada sobre capa de masa de cemento M-7,5 de 2 cm de espesura, para a formación de lintel en oco de muro de fábrica.
Inclúe: Replanteo do nivel de apoio das viguetas. Limpeza e preparación do plano de apoio do sistema. Colocación, aplomado, nivelación e aliñación.
Criterio de medición de proxecto: Lonxitue medida a eixos, segundo documentación gráfica de Proxecto.
Criterio de medición de obra: Medirase, a eixos, a lonxitude realmente executada segundo especificacións do Proxecto.

| Código | Ud | Descrición | Rendemento | Prezo | Importe |
|---|---|---|---|---|---|
| mt07vau010a | m | Vigueta pretensada, T-18, Lmedia = <4 m, segundo UNE-EN 15037-1. (material) | 1.000 | 4.84 | 4.84 |
| mt09mor010d | m³ | Morteiro de cemento CEM II/B-P 32,5 N tipo M-7,5, confecionado na obra con 300 kg/m³ de cemento e unha proporción en volume 1/5. (material) | 0.008 | 122.30 | 0.98 |
| mo018 | h | Oficial 1ª construcción. (man de obra) | 0.247 | 15.28 | 3.77 |
| mo104 | h | Peón ordinario construcción. (man de obra) | 0.247 | 13.97 | 3.45 |
| % | % | Costes directos complementarios | 2 % | 13.04 | 0.26 |
|  |  | Custos directos |  |  | 13.30 |
