# Tramo de escaleira prefabricado con lousa de formigón de 1,80 m

- Propiedade do arquivo: CYPE INGENIEROS, S.A.
- Formato: FIEBDC-3/2002
- Divisa: EUR
- Custos indirectos: 3.00 %
- Gastos xerais: 13.00 %
- Beneficio industrial: 6.00 %
- IVE: 16.00 %

## E Estructuras

### EP Formigón prefabricado

#### EPE Escaleiras

**EPE010** m² Tramo de escaleira prefabricado con lousa de formigón de 1,80 m.
Subministración e colocación de tramo de escaleira prefabricado de formigón, de 1,80 m de lonxitude en proxección horizontal do tiro de escaleira. Incluso chanzos, ancoraxes, montaxe mediante guindastre e apeos necesarios.
Inclúe: Replanteo das lousas sobre as vigas ou muros. Izado e presentación das lousas mediante guindastre. Axuste á súa posición correcta e nivelación. Formación da unión cos elementos de apoio. Enchido e selado de xuntas.
Criterio de medición de proxecto: Superficie medida polo seu intradós en verdadeira magnitude, segundo documentación gráfica de Proxecto.
Criterio de medición de obra: Medirase, en verdadeira magnitude, polo intradós, a superficie realmente executada segundo especificacións do Proxecto.

| Código | Ud | Descrición | Rendemento | Prezo | Importe |
|---|---|---|---|---|---|
| mt50spa080d | Ude | Puntal metálico telescópico, 3,00 m de altura, amortizable en 50 usos. (material) | 0.020 | 11.07 | 0.22 |
| mt07gpf020 | m² | Tramo de escaleira prefabricado de formigón armado ou pretensado, 1,80 m, fck=35 N/mm², segundo UNE-EN 14843, con escalones de 35x17 cm como máximo, e superficie superior acabada con corindón. (material) | 1.000 | 45.00 | 45.00 |
| mq07gte010b | h | Guindastre autopropulsado de brazo telescópico cunha capacidade de elevación de 20 t e 20 m de altura máxima de traballo. (maquinaria) | 0.252 | 56.84 | 14.32 |
| mo041 | h | Oficial 1ª montador de estructura prefabricada de hormigón. (man de obra) | 0.344 | 15.28 | 5.26 |
| mo084 | h | Axudante montador de estructura prefabricada de hormigón. (man de obra) | 0.344 | 14.65 | 5.04 |
| % | % | Costes directos complementarios | 2 % | 69.84 | 1.40 |
|  |  | Custos directos |  |  | 71.24 |
