# Viga prefabricada de formigón armado tipo T invertida, de 30 cm de anchura de alma, 30 cm de altura de talón, 45 cm de anchura total e 45 cm de altura total, cun momento flector máximo de 360 kN·m

- Propiedade do arquivo: CYPE INGENIEROS, S.A.
- Formato: FIEBDC-3/2002
- Divisa: EUR
- Custos indirectos: 3.00 %
- Gastos xerais: 13.00 %
- Beneficio industrial: 6.00 %
- IVE: 16.00 %

## E Estructuras

### EP Formigón prefabricado

#### EPV Vigas

**EPV010** m Viga prefabricada de formigón armado tipo T invertida, de 30 cm de anchura de alma, 30 cm de altura de talón, 45 cm de anchura total e 45 cm de altura total, cun momento flector máximo de 360 kN·m.
Subministración e colocación de viga prefabricada de formigón armado tipo T invertida, de 30 cm de anchura de alma, 30 cm de altura de talón, 45 cm de anchura total e 45 cm de altura total, cun momento flector máximo de 360 kN·m. Ata montaxe mediante guindastre, conexión con alicerces nos que se apoia e apeos necesarios.
Inclúe: Todas. Replanteo das vigas. Izado e presentación das vigas mediante grúa. Axuste á súa posición correcta e nivelación. Formación da unión cos elementos de apoio. Enchido e selado de xuntas.
Criterio de medición de proxecto: Lonxitue medida a eixos, segundo documentación gráfica de Proxecto.
Criterio de medición de obra: Medirase, a eixos, a lonxitude realmente executada segundo especificacións do Proxecto.

| Código | Ud | Descrición | Rendemento | Prezo | Importe |
|---|---|---|---|---|---|
| mt07pha030aaaa1 | m | Viga prefabricada de formigón armado tipo T invertida, de 30 cm de anchura de alma, 30 cm de altura de talón, 45 cm de anchura total e 45 cm de altura total, cun momento flector máximo de 360 kN·m, segundo UNE-EN 13225. (material) | 1.000 | 123.93 | 123.93 |
| mq07gte010c | h | Guindastre autopropulsado de brazo telescópico cunha capacidade de elevación de 30 t e 27 m de altura máxima de traballo. (maquinaria) | 0.050 | 66.82 | 3.34 |
| mo041 | h | Oficial 1ª montador de estructura prefabricada de hormigón. (man de obra) | 0.049 | 15.28 | 0.75 |
| mo084 | h | Axudante montador de estructura prefabricada de hormigón. (man de obra) | 0.099 | 14.65 | 1.45 |
| % | % | Costes directos complementarios | 2 % | 129.47 | 2.59 |
|  |  | Custos directos |  |  | 132.06 |
