# Carpintería de aluminio lacado cor branca, en cerramento de zaguáns de entrada ó edificio, gama básica, sen premarco

- Propiedade do arquivo: CYPE INGENIEROS, S.A.
- Formato: FIEBDC-3/2002
- Divisa: EUR
- Custos indirectos: 3.00 %
- Gastos xerais: 13.00 %
- Beneficio industrial: 6.00 %
- IVE: 16.00 %

## F Fachadas

### FC Carpintería exterior

#### FCL Aluminio

**FCL055** m² Carpintería de aluminio lacado cor branca, en cerramento de zaguáns de entrada ó edificio, gama básica, sen premarco.
Subministración e montaxe de carpintería de aluminio lacado cor branca con 60 micras de espesor mínimo de película seca, en cerramento de zaguáns de entrada ó edificio, formada por follas fixas e practicables; certificado de conformidade marca de calidade QUALICOAT, gama básica, sen premarco; composta por perfís extrusionados formando cercos e follas de 1,5 mm de espesor mínimo en perfís estruturais, ferraxes de colgar, cerradura, manivela e abreportas, xuntas de acristalamiento de EPDM, tornillería de aceiro inoxidable, elementos de estanqueidade, accesorios e utillaxes de mecanizado homologados. Ata p/p de garras de fixación, selado perimetral de xuntas por medio dun cordón de silicona neutra e axuste final en obra. Elaborada en taller, con clasificación á permeabilidade ó aire segundo UNE-EN 12207, á estanqueidade ó auga segundo UNE-EN 12208 e á resistencia á carga do vento segundo UNE-EN 12210. Totalmente montada e probada pola impresa instaladora mediante as correspondentes probas de servizo (incluídas neste prezo).
Inclúe: Colocación da carpintería. Axuste final das follas. Selado de xuntas perimetrais. Realización de probas de servizo.
Criterio de medición de proxecto: Superficie do oco a cerrar, medida segundo documentación gráfica de Proxecto.
Criterio de medición de obra: Medirase, con as dimensións do oco, a superficie realmente executada segundo especificacións do Proxecto.

| Código | Ud | Descrición | Rendemento | Prezo | Importe |
|---|---|---|---|---|---|
| mt25pfb015j | m² | Carpintería de aluminio lacado cor branca en cerramento de zaguáns de entrada ó edificio, formada por follas fixas e practicables, gama básica, con clasificación á permeabilidade ó aire segundo UNE-EN 12207, á estanqueidade á auga segundo UNE-EN 12208 e á resistencia á carga do vento segundo UNE-EN 12210, marca de calidade QUALICOAT. Incluso p/p de kit de ferraxes de colgar, pechadura, manivela e abreportas, xuntas de acristalamento de EPDM, parafusería de aceiro inoxidable, elementos de estanqueidade, accesorios, utillaxes de mecanizado homologados y elaboración en taller. (material) | 1.020 | 128.73 | 131.30 |
| mt15sja100 | Ude | Cartucho de masilla de silicona neutra. (material) | 0.224 | 3.13 | 0.70 |
| op00ato010 |  | Atornillador. | 1.000 | 0.00 | 0.00 |
| mo016 | h | Oficial 1ª cerraxeiro. (man de obra) | 0.162 | 15.52 | 2.51 |
| mo054 | h | Axudante cerraxeiro. (man de obra) | 0.137 | 14.70 | 2.01 |
| % | % | Costes directos complementarios | 2 % | 136.52 | 2.73 |
|  |  | Custos directos |  |  | 139.25 |
