# Carpintería de aluminio

- Propiedade do arquivo: CYPE INGENIEROS, S.A.
- Formato: FIEBDC-3/2002
- Divisa: EUR
- Custos indirectos: 3.00 %
- Gastos xerais: 13.00 %
- Beneficio industrial: 6.00 %
- IVE: 16.00 %

## F Fachadas

### FC Carpintería exterior

#### FCL Aluminio

**FCL060** Ude Carpintería de aluminio, anodizado natural, para conformado de fiestra de aluminio, abisagrada practicable de apertura cara ó interior, de 120x120 cm, serie básica, formada por dúas follas, e con premarco. Compacto incorporado (monoblock), persiana de lamas de PVC, con accionamiento manual mediante cinta e recolledor.
Subministración e montaxe de carpintería de aluminio, anodizado natural, cun espesor mínimo de 15 micras, para conformado de fiestra de aluminio, abisagrada practicable de apertura cara ó interior, de 120x120 cm, serie básica, formada por dúas follas, e con premarco. Espesor e calidade do proceso de anodizado garantido polo carimbo EWAA-EURAS. Composta por perfís extrusionados formando marcos e follas de 1,5 mm de espesor mínimo en perfís estruturais. Accesorios, ferraxes de colgar e apertura, xuntas de acristalamento de EPDM, tornillería de aceiro inoxidable, elementos de estanqueidade, accesorios e utillaxes de mecanizado homologados. Compacto incorporado (monoblock), persiana enrollable de lamas de PVC, con accionamiento manual mediante cinta e recolledor, equipada con todos os seus accesorios. Ata p/p de garras de fixación, selado perimetral de xuntas por medio dun cordón de silicona neutra e axuste final en obra. Elaborada en taller, con clasificación á permeabilidade ó aire segundo UNE-EN 12207, clasificación á estanqueidade á auga segundo UNE-EN 12208 e clasificación á resistencia á carga do vento segundo UNE-EN 12210. Totalmente montada e probada pola impresa instaladora mediante as correspondentes probas de servizo (incluídas neste prezo).
Inclúe: Colocación da carpintería. Axuste final das follas. Selado de xuntas perimetrais. Realización de probas de servizo.
Criterio de medición de proxecto: Número de unidades previstas, segundo documentación gráfica de Proxecto.
Criterio de medición de obra: Medirase o número de unidades realmente executadas segundo especificacións do Proxecto.

| Código | Ud | Descrición | Rendemento | Prezo | Importe |
|---|---|---|---|---|---|
| mt25pem015a | m | Premarco de aluminio de 30x20x1,5 mm, ensamblado mediante escuadras e provisto de patillas para a fixación do mesmo á obra. (material) | 4.800 | 3.38 | 16.22 |
| mt25pfx010a | m | Perfil de aluminio anodizado natural, para conformado de marco de ventana, gama básica, incluso xunta central de estanqueidade, co certificado de calidade EWAA-EURAS (QUALANOD). (material) | 4.800 | 4.80 | 23.04 |
| mt25pfx020a | m | Perfil de aluminio anodizado natural, para conformado de folla de ventana, gama básica, incluso xuntas de estanqueidade da folla e xunta exterior do acristalamento, co certificado de calidade EWAA-EURAS (QUALANOD). (material) | 6.900 | 6.26 | 43.19 |
| mt25pfx030a | m | Perfil de aluminio anodizado natural, para conformado de xunquillo, gama básica, incluso xunta interior do cristal e parte proporcional de grapas, co certificado de calidade EWAA-EURAS (QUALANOD). (material) | 6.180 | 1.96 | 12.11 |
| mt25pfx035a | m | Perfil de aluminio anodizado natural, para conformado de inversora, gama básica, incluso xunta central de estanqueidade, co certificado de calidade EWAA-EURAS (QUALANOD). (material) | 1.090 | 4.96 | 5.41 |
| mt15sja100 | Ude | Cartucho de masilla de silicona neutra. (material) | 0.168 | 3.13 | 0.53 |
| mt25pfx200eb | Ude | Kit compuesto por escuadras, tapas de condensación e salida de auga, e ferraxes de fiestra practicable de apertura hacia o interior de dúas follas. (material) | 1.000 | 18.75 | 18.75 |
| mt25pco015aa | m² | Persiana de lamas enrolables de PVC, accionamento manual mediante cinta e recolledor, en carpintería de aluminio, incluso p/p de compacto incorporado (monoblock). Segundo UNE-EN 13659. (material) | 1.584 | 20.63 | 32.68 |
| mt25pfx170h | m | Guía de persiana de aluminio anodizado natural, co certificado de calidade EWAA-EURAS (QUALANOD) que garante o espesor e a calidade do proceso de anodizado. (material) | 2.400 | 7.10 | 17.04 |
| op00ato010 |  | Atornillador. | 1.000 | 0.00 | 0.00 |
| mo016 | h | Oficial 1ª cerraxeiro. (man de obra) | 5.017 | 15.52 | 77.86 |
| mo054 | h | Axudante cerraxeiro. (man de obra) | 5.064 | 14.70 | 74.44 |
| % | % | Costes directos complementarios | 2 % | 321.27 | 6.43 |
|  |  | Custos directos |  |  | 327.70 |
