# Antepeito de formigón armado, de 1,25 m de alto e 0,2 m de ancho, realizado con formigón HA-25/B/20/IIa fabricado en central, e verquido con cubilote, e aceiro UNE-EN 10080 B 500 S, contía 45 kg/m

- Propiedade do arquivo: CYPE INGENIEROS, S.A.
- Formato: FIEBDC-3/2002
- Divisa: EUR
- Custos indirectos: 3.00 %
- Gastos xerais: 13.00 %
- Beneficio industrial: 6.00 %
- IVE: 16.00 %

## F Fachadas

### FD Defensas de exteriores

#### FDA Antepeitos

**FDA006** m Antepeito de formigón armado, de 1,25 m de alto e 0,2 m de ancho, realizado con formigón HA-25/B/20/IIa fabricado en central, e verquido con cubilote, e aceiro UNE-EN 10080 B 500 S, contía 45 kg/m.
Formación de antepeito de formigón armado, de 1,25 m de alto e 0,2 m de ancho, realizado con formigón HA-25/B/20/IIa fabricado en central, e verquido con cubilote, e aceiro UNE-EN 10080 B 500 S, cunha cuantía aproximada de 45 kg/m. Incluso montaje y desmontaje de sistema de encofrado metálico en las dos caras del muro, ferrallado das armaduras e formigonado.
Inclúe: Limpeza e preparación da superficie de apoio. Replanteo da sección. Montaje do sistema de encofrado. Colocación da armadura. Vertido e compactación do formigón. Desmontaje del sistema de encofrado. Curado do formigón.
Criterio de medición de proxecto: Lonxitue medida a eixos, segundo documentación gráfica de Proxecto.
Criterio de medición de obra: Medirase, a eixos, a lonxitude realmente executada segundo especificacións do Proxecto.

| Código | Ud | Descrición | Rendemento | Prezo | Importe |
|---|---|---|---|---|---|
| mt07aco020d | Ude | Separador homologado para muros. (material) | 7.000 | 0.06 | 0.42 |
| mt07aco010c | kg | Aceiro en barras corrugadas, UNE-EN 10080 B 500 S, elaborado en taller e colocado en obra, diámetros varios. (material) | 45.000 | 1.00 | 45.00 |
| mt08eme010i | m² | Sistema de encofrado metálico, para murete para antepeito de fachada. (material) | 2.500 | 8.85 | 22.13 |
| mt10haf010nea | m³ | Formigón HA-25/B/20/IIa, fabricado en central. (material) | 0.250 | 74.27 | 18.57 |
| op00ata010 |  | Atadora de ferralla. | 1.000 | 0.00 | 0.00 |
| op00ciz020 |  | Cizalla para acero en barras corrugadas. | 1.000 | 0.00 | 0.00 |
| au00auh010 |  | Cubilote. | 1.000 | 0.00 | 0.00 |
| au00auh040 |  | Vibrador de formigón, eléctrico. | 1.000 | 0.00 | 0.00 |
| mo040 | h | Oficial 1ª estructurista. (man de obra) | 0.453 | 15.28 | 6.92 |
| mo083 | h | Axudante estructurista. (man de obra) | 0.453 | 14.65 | 6.64 |
| % | % | Costes directos complementarios | 2 % | 99.68 | 1.99 |
|  |  | Custos directos |  |  | 101.67 |
