# Balaustrada recta formada por balaústres prefabricados de formigón de sección circular de 70 cm de altura e 15 cm de diámetro, pasamáns de 17x7x100 cm

- Propiedade do arquivo: CYPE INGENIEROS, S.A.
- Formato: FIEBDC-3/2002
- Divisa: EUR
- Custos indirectos: 3.00 %
- Gastos xerais: 13.00 %
- Beneficio industrial: 6.00 %
- IVE: 16.00 %

## F Fachadas

### FD Defensas de exteriores

#### FDB Balaustradas

**FDB010** m Balaustrada recta formada por balaústres prefabricados de formigón de sección circular de 70 cm de altura e 15 cm de diámetro, pasamáns de 17x7x100 cm.
Subministración e montaxe de balaustrada recta formada por balaústres prefabricados de formigón de sección circular de 70 cm de altura e 15 cm de diámetro, colocada en cerramentos e recibida con morteiro bastardo de cal e cemento branco BL-II/A-L 42,5 R, M-5. Ata pasamáns de 17x7x100 cm, traza, nivelación, rexuntado e limpeza.
Inclúe: Limpeza e preparación do borde de apoio. Presentación e montaxe en seco das pezas, por tramos entre pilastras. Colocación das pezas. Rexuntado e perfilado de xuntas con pasta de cemento.
Criterio de medición de proxecto: Lonxitue medida a eixos, segundo documentación gráfica de Proxecto.
Criterio de medición de obra: Medirase, a eixos, a lonxitude realmente executada segundo especificacións do Proxecto.

| Código | Ud | Descrición | Rendemento | Prezo | Importe |
|---|---|---|---|---|---|
| mt20bhp010c | Ude | Balaustre circular prefabricado de formigón blanco, de 70 cm de altura e diámetro 15 cm. (material) | 4.000 | 6.44 | 25.76 |
| mt20bhp030a | m | Pasamans prefabricado de formigón blanco dunha peza, para balaustrada, 17x7x100 cm. (material) | 1.000 | 6.36 | 6.36 |
| mt09mor030b | m³ | Morteiro bastardo de cal e cemento branco BL-II/A-L 42,5 R, tipo M-5, confecionado na obra con 250 kg/m³ de cemento e unha proporción en volume 1:1:7. (material) | 0.080 | 162.10 | 12.97 |
| op00amo010 |  | Amoladora o radial. | 1.000 | 0.00 | 0.00 |
| mo018 | h | Oficial 1ª construcción. (man de obra) | 0.787 | 15.28 | 12.03 |
| mo104 | h | Peón ordinario construcción. (man de obra) | 0.787 | 13.97 | 10.99 |
| % | % | Costes directos complementarios | 2 % | 68.11 | 1.36 |
|  |  | Custos directos |  |  | 69.47 |
