# Entramado metálico composto por grella de pletina de aceiro negra de 30x2 mm

- Propiedade do arquivo: CYPE INGENIEROS, S.A.
- Formato: FIEBDC-3/2002
- Divisa: EUR
- Custos indirectos: 3.00 %
- Gastos xerais: 13.00 %
- Beneficio industrial: 6.00 %
- IVE: 16.00 %

## F Fachadas

### FD Defensas de exteriores

#### FDR Reixas e entramados metálicos

**FDR030** m² Entramado metálico composto por grella de pletina de aceiro negra de 30x2 mm, formando cuadrícula de 30x30 mm mediante sistema manual (pletina con pletina) e bastidor, montaxe mediante recibido en obra de fábrica.
Entramado metálico composto por grella de pletina de aceiro negra de 30x2 mm, formando cuadrícula de 30x30 mm mediante sistema manual (pletina con pletina) e bastidor. Incluso p/p de garras de ancoraxe. Elaboración en taller e fixación mediante recibido en obra de fábrica con morteiro de cemento M-5 e axuste final en obra.
Inclúe: Todas. Marcado dos puntos de fixación do bastidor. Presentación da reixa. Aplomado e nivelación. Resolución das unións do bastidor ós paramentos. Montaxe de elementos complementarios.
Criterio de medición de proxecto: Superficie do oco a cerrar, medida segundo documentación gráfica de Proxecto.
Criterio de medición de obra: Medirase, con as dimensións do oco, a superficie realmente executada segundo especificacións do Proxecto.

| Código | Ud | Descrición | Rendemento | Prezo | Importe |
|---|---|---|---|---|---|
| mt26btr020a | m² | Entramado metálico formado por rejilla de pletina de aceiro negra, de 30x2 mm, formando cadrícula de 30x30 mm mediante sistema manual (pletina con pletina) e bastidor. (material) | 1.000 | 43.47 | 43.47 |
| mt09mor010c | m³ | Morteiro de cemento CEM II/B-P 32,5 N tipo M-5, confecionado na obra con 250 kg/m³ de cemento e unha proporción en volume 1/6. (material) | 0.008 | 115.30 | 0.92 |
| op00amo010 |  | Amoladora o radial. | 1.000 | 0.00 | 0.00 |
| op00tal010 |  | Taladro. | 1.000 | 0.00 | 0.00 |
| mo104 | h | Peón ordinario construcción. (man de obra) | 0.834 | 13.97 | 11.65 |
| mo016 | h | Oficial 1ª cerraxeiro. (man de obra) | 0.294 | 15.52 | 4.56 |
| mo054 | h | Axudante cerraxeiro. (man de obra) | 0.294 | 14.70 | 4.32 |
| % | % | Costes directos complementarios | 2 % | 64.92 | 1.30 |
|  |  | Custos directos |  |  | 66.22 |
