# Carpintaría de aluminio, acabado en anodizado natural, para conformado de contraventá practicable de unha folla de lamas fixas, de 50x150 cm, gama básica, colocada en ventá

- Propiedade do arquivo: CYPE INGENIEROS, S.A.
- Formato: FIEBDC-3/2002
- Divisa: EUR
- Custos indirectos: 3.00 %
- Gastos xerais: 13.00 %
- Beneficio industrial: 6.00 %
- IVE: 16.00 %

## F Fachadas

### FD Defensas de exteriores

#### FDV Contraventanas

**FDV020** Ude Carpintaría de aluminio, acabado en anodizado natural, para conformado de contraventá practicable de unha folla de lamas fixas, de 50x150 cm, gama básica, colocada en ventá.
Subministración e montaxe de carpintería de aluminio, acabado en anodizado natural, cun espesor mínimo de 15 micras, para conformado de contraventana practicable de unha folla de lamas fixas, de 50x150 cm, gama básica, colocada en ventá. Espesor e calidade do proceso de anodizado garantido polo carimbo EWAA-EURAS. Composta por perfís extrusionados formando marcos e follas de 1,5 mm de espesura mínima en perfís estruturais. Accesorios, ferraxes de colgar e apertura, xuntas de acristalamento de EPDM, parafusería de aceiro inoxidable, elementos de estanqueidade, accesorios e utillaxes de mecanizado homologados. Ata p/p de gadoupas de fixación, selado perimetral de xuntas por medio dun cordón de silicona neutra e axuste final en obra. Elaborada en taller. Totalmente montada.
Inclúe: Todas. Colocación e fixación do cerco. Colocación e fixación dos elementos de colgar. Colocación da folla.
Criterio de medición de proxecto: Número de unidades previstas, segundo documentación gráfica de Proxecto.
Criterio de medición de obra: Medirase o número de unidades realmente executadas segundo especificacións do Proxecto.

| Código | Ud | Descrición | Rendemento | Prezo | Importe |
|---|---|---|---|---|---|
| mt25dcg010a | m | Perfil de aluminio anodizado natural, para conformado de marco de ventana en sistemas de contraventanas practicables, gama básica, incluso xuntas de estanqueidade da folla, co certificado de calidade EWAA-EURAS (QUALANOD). (material) | 4.000 | 3.98 | 15.92 |
| mt25dcg060a | m | Perfil de aluminio anodizado natural, para conformado de folla de ventana en sistemas de contraventanas, gama básica, incluso xunta de estanqueidade da folla, co certificado de calidade EWAA-EURAS (QUALANOD). (material) | 3.800 | 4.13 | 15.69 |
| mt25dcg066a | m | Perfil de aluminio anodizado natural, para conformado de complemento portalamas en sistemas de contraventanas, gama básica, co certificado de calidade EWAA-EURAS (QUALANOD). (material) | 0.640 | 1.56 | 1.00 |
| mt25dcg070a | m | Perfil de aluminio anodizado natural, para conformado de lama terminal en sistemas de contraventanas, gama básica, co certificado de calidade EWAA-EURAS (QUALANOD). (material) | 0.640 | 3.08 | 1.97 |
| mt25dcg090a | m | Perfil de aluminio anodizado natural, para conformado de lama fixa en sistemas de contraventanas, gama básica, co certificado de calidade EWAA-EURAS (QUALANOD). (material) | 11.520 | 2.26 | 26.04 |
| mt25pfx200ea | Ude | Kit compuesto por escuadras, tapas de condensación e salida de auga, e ferraxes de fiestra practicable de apertura hacia o interior de unha folla. (material) | 1.000 | 12.99 | 12.99 |
| mt15sja100 | Ude | Cartucho de masilla de silicona neutra. (material) | 0.140 | 3.13 | 0.44 |
| op00ato010 |  | Atornillador. | 1.000 | 0.00 | 0.00 |
| op00tal010 |  | Taladro. | 1.000 | 0.00 | 0.00 |
| mo016 | h | Oficial 1ª cerraxeiro. (man de obra) | 0.981 | 15.52 | 15.23 |
| mo054 | h | Axudante cerraxeiro. (man de obra) | 0.981 | 14.70 | 14.42 |
| % | % | Costes directos complementarios | 2 % | 103.70 | 2.07 |
|  |  | Custos directos |  |  | 105.77 |
