# Contraventá mallorquina, exterior, de madeira de piñeiro melis para barnizar, cunha folla de lamas fixas, de 50x150 cm, colocada en fiestra

- Propiedade do arquivo: CYPE INGENIEROS, S.A.
- Formato: FIEBDC-3/2002
- Divisa: EUR
- Custos indirectos: 3.00 %
- Gastos xerais: 13.00 %
- Beneficio industrial: 6.00 %
- IVE: 16.00 %

## F Fachadas

### FD Defensas de exteriores

#### FDV Contraventanas

**FDV030** Ude Contraventá mallorquina, exterior, de madeira de piñeiro melis para barnizar, cunha folla de lamas fixas, de 50x150 cm, colocada en fiestra.
Contraventá mallorquina, exterior, de madeira de piñeiro melis para barnizar, de unha folla de lamas fixas, de 50x150 cm, colocada en fiestra. Accesorios, ferraxes de colgar e apertura, parafusería de aceiro inoxidable, elementos de estanqueidade, accesorios e utillaxes de mecanizado homologados. Incluso p/p de garras de fixación, selado perimetral de xuntas por medio dun cordón de silicona neutra e axuste final en obra. Elaborada en taller. Totalmente montada.
Inclúe: Todas. Colocación e fixación do cerco. Colocación e fixación dos elementos de colgar. Colocación da folla.
Criterio de medición de proxecto: Número de unidades previstas, segundo documentación gráfica de Proxecto.
Criterio de medición de obra: Medirase o número de unidades realmente executadas segundo especificacións do Proxecto.

| Código | Ud | Descrición | Rendemento | Prezo | Importe |
|---|---|---|---|---|---|
| mt22xcv030c | m² | Contra mallorquina formada por lamas fixas, de madeira de piñeiro melis para barnizar. (material) | 0.750 | 289.98 | 217.49 |
| mt22xcv031a | Ude | Accesorios, ferraxes de colgar e apertura, parafusería de aceiro inoxidable, elementos de estanqueidade, accesorios e utillaxes de mecanizado homologados, para contraventás de madeira de unha folla practicable. (material) | 1.000 | 12.00 | 12.00 |
| op00cla010 |  | Clavadora. | 1.000 | 0.00 | 0.00 |
| op00cep010 |  | Garlopa. | 1.000 | 0.00 | 0.00 |
| op00ato010 |  | Atornillador. | 1.000 | 0.00 | 0.00 |
| op00tal010 |  | Taladro. | 1.000 | 0.00 | 0.00 |
| mo015 | h | Oficial 1ª carpinteiro. (man de obra) | 0.184 | 15.53 | 2.86 |
| mo053 | h | Axudante carpinteiro. (man de obra) | 0.184 | 14.76 | 2.72 |
| % | % | Costes directos complementarios | 2 % | 235.07 | 4.70 |
|  |  | Custos directos |  |  | 239.77 |
