# Cerramento de fachada formado por panel sandwich de GRC

- Propiedade do arquivo: CYPE INGENIEROS, S.A.
- Formato: FIEBDC-3/2002
- Divisa: EUR
- Custos indirectos: 3.00 %
- Gastos xerais: 13.00 %
- Beneficio industrial: 6.00 %
- IVE: 16.00 %

## F Fachadas

### FL Lixeiras

#### FLG Paneis de GRC

**FLG030** m² Cerramento de fachada formado por panel sandwich de GRC, de 12 cm de espesor, 3,3 m de anchura máxima e 12 m² de superficie máxima, acabado liso de cor branca, formado por dúas láminas de cemento, area de sílice de granulometría seleccionada e fibra de vidro, e un núcleo de poliestireno expandido.
Subministración e montaxe de cerramento de fachada formado por panel sandwich de GRC, de 12 cm de espesor, 3,3 m de anchura máxima e 12 m² de superficie máxima, acabado liso de cor branca, formado por dúas láminas de cemento, area de sílice de granulometría seleccionada e fibra de vidro, e un núcleo de poliestireno expandido, con inclusión ou delimitación de ocos. Incluso p/p de colocación en obra dos paneis con axuda de guindastre autopropulsado e apuntalamentos, pezas especiais eelementos metálicos para conexión entre paneis e entre paneis e elementos estructurais, tornillería, limpeza e imprimación da xunta, e selado de xuntas no lado exterior con silicona neutra sobre cordón de espuma de polietileno expandido de cela pechada. Totalmente montados.
Inclúe: Replanteo de paneis e elementos de ancoraxe. Posicionado do panel no seu lugar de colocación. Aplomo e apuntalamento do panel. Fijación de los anclajes con tornillería. Repaso de paneis. Selado de xuntas.
Criterio de medición de proxecto: Superficie medida segundo documentación gráfica de Proxecto, sen duplicar esquinas nin encontros, deducindo os ocos de superficie maior de 3 m².
Criterio de medición de obra: Medirase a superficie realmente executada segundo especificacións do Proxecto, sen duplicar esquinas nin encontros, deducindo os ocos de superficie maior de 3 m².

| Código | Ud | Descrición | Rendemento | Prezo | Importe |
|---|---|---|---|---|---|
| mt12pgg030a | m² | Panel sandwich de GRC, de 12 cm de espesor, 3,3 m de anchura máxima e 12 m² de superficie máxima, acabado liso de cor branca, formado por dúas láminas de cemento, area de sílice de granulometría seleccionada e fibra de vidro, e un núcleo de poliestireno expandido. (material) | 1.000 | 106.00 | 106.00 |
| mt12pgg100 | Ude | Repercusión, por m² de fachada de panel de GRC, de pezas especiais e elementos metálicos para conexión entre paneis e entre paneis e elementos estructurais, limpeza e imprimación da xunta, e selado de xuntas no lado exterior con silicona neutra sobre cordón de espuma de polietileno expandido de cela pechada. (material) | 1.000 | 3.00 | 3.00 |
| mq07gte010c | h | Guindastre autopropulsado de brazo telescópico cunha capacidade de elevación de 30 t e 27 m de altura máxima de traballo. (maquinaria) | 0.030 | 66.82 | 2.00 |
| op00ato010 |  | Atornillador. | 1.000 | 0.00 | 0.00 |
| op00tal010 |  | Taladro. | 1.000 | 0.00 | 0.00 |
| op00amo010 |  | Amoladora o radial. | 1.000 | 0.00 | 0.00 |
| mo045 | h | Oficial 1ª montador de paneles prefabricados de hormigón. (man de obra) | 0.246 | 15.28 | 3.76 |
| mo088 | h | Axudante montador de paneles prefabricados de hormigón. (man de obra) | 0.246 | 14.65 | 3.60 |
| % | % | Costes directos complementarios | 2 % | 118.36 | 2.37 |
|  |  | Custos directos |  |  | 120.73 |
