# Cerramento de fachada formado por sistema W387 "KNAUF" Aquapanel Outdoor (12,5+75+12,5+70+15)/400, con revestimento exterior acabado pétreo

- Propiedade do arquivo: CYPE INGENIEROS, S.A.
- Formato: FIEBDC-3/2002
- Divisa: EUR
- Custos indirectos: 3.00 %
- Gastos xerais: 13.00 %
- Beneficio industrial: 6.00 %
- IVE: 16.00 %

## F Fachadas

### FL Lixeiras

#### FLY Sistemas de fachada lixeira

**FLY010** m² Cerramento de fachada formado por sistema W387 "KNAUF" Aquapanel Outdoor (12,5+75+12,5+70+15)/400, con revestimento exterior acabado pétreo.
Subministración e montaxe de cerramento de fachada formado por sistema W387 "KNAUF" composto por unha placa Aquapanel Outdoor de 12,5 mm de espesura parafusada a unha estrutura metálica de aceiro galvanizado de canles horizontais de 75/40/0,7 mm GRC 0,7 e montantes verticais de 75/50/0,70 mm GRC 0,70 cunha modulación de 400 mm. Entre os perfís e a placa exterior colocarase unha barreira impermeable á auga Tyvek. Aparafuséase á estrutura anterior unha placa intermedia Standard (A) de 12,5 mm de espesor. Polo outro lado aparafuséase unha placa Standard + Aluminio (BV) de 15 mm de espesor a outra estrutura paralela de canles e montantes de 70/40 mm cunha modulación de 400 mm. Incluso p/p de banda acústica, pasta de apreixe, parafusos, fixacións, lá de rocha, pasta, morteiro e cinta de xuntas, morteiro superficial e malla de fibra de vidro, imprimación e morteiro para revestimento exterior acabado pétreo. Totalmente montado.
Inclúe: Replanteo da estrutura metálica en piso e teito. Nivelación e limpeza da base. Colocación da banda acústica. Colocación, aplomado e nivelación de cercos. Fixación da estrutura metálica exterior. Colocación e aparafusado da placa intermedia á estrutura. Fixación da estrutura metálica interior. Paso de instalacións. Colocación do illamento. Colocación da lámina impermeabilizante. Colocación e atornillado da placa exterior á estructura. Tratamento de ocos. Colocación e parafuseado da placa interior á estrutura. Enrasado e alisado con morteiro e pasta de xuntas. Colocación de cinta de xuntas. Extendido da capa de morteiro base e colocación da malla. Aplicación da capa de imprimación. Aplicación da capa de morteiro.
Criterio de medición de proxecto: Superficie medida segundo documentación gráfica de Proxecto, sen duplicar esquinas nin encontros, deducindo os ocos de superficie maior de 3 m².
Criterio de medición de obra: Medirase a superficie realmente executada segundo especificacións do Proxecto, sen duplicar esquinas nin encontros, deducindo os ocos de superficie maior de 3 m².

| Código | Ud | Descrición | Rendemento | Prezo | Importe |
|---|---|---|---|---|---|
| mt12pck020d | m | Banda acústica de dilatación "KNAUF" de 95 mm de anchura. (material) | 1.200 | 0.51 | 0.61 |
| mt12pak020b | m | Canle 75/40/0,7 mm GRC 0,7 "KNAUF" de aceiro galvanizado, para sistema Aquapanel Outdoor. Segundo UNE-EN 14195. (material) | 0.700 | 3.53 | 2.47 |
| mt12pak030f | m | Montante 75/50/0,70 mm GRC 0,70 "KNAUF" de aceiro galvanizado, para sistema Aquapanel Outdoor. Segundo UNE-EN 14195. (material) | 2.750 | 4.03 | 11.08 |
| mt12pak070 | m² | Barreira de auga Tyvek Aquapanel Outdoor "KNAUF". (material) | 1.100 | 5.06 | 5.57 |
| mt12pak010a | m² | Placa Aquapanel Outdoor "KNAUF" 12,5x1200x2400 con alma de cemento Portland, revestida cunha capa de fibra de vidrio embebida en ambas as caras. (material) | 1.000 | 26.16 | 26.16 |
| mt12pak040b | Ude | Parafuso Aquapanel Maxi TB 39 mm "KNAUF". (material) | 20.000 | 0.09 | 1.80 |
| mt12psg220 | Ude | Fixación composta por taco e parafuso 5x27. (material) | 3.200 | 0.06 | 0.19 |
| mt16lra010d | m² | Panel ríxido de lá de rocha volcánica, segundo UNE-EN 13162, non revestido, de 60 mm de espesor, resistencia térmica 1,7 m²K/W, conductividade térmica 0,035 W/(mK). (material) | 1.000 | 12.21 | 12.21 |
| mt12ppk010a | m² | Placa de xeso laminado A / UNE-EN 520 - 1200 / lonxitude / 12,5 / bordo afiado, Standard "KNAUF". (material) | 1.000 | 4.55 | 4.55 |
| mt12pck020b | m | Banda acústica de dilatación "KNAUF" de 50 mm de anchura. (material) | 1.200 | 0.26 | 0.31 |
| mt12pfk020d | m | Canle 70/30 "KNAUF" de aceiro galvanizado, segundo UNE-EN 14195. (material) | 0.700 | 1.14 | 0.80 |
| mt12pfk010d | m | Montante 70/40 "KNAUF" de aceiro galvanizado, segundo UNE-EN 14195. (material) | 2.750 | 1.82 | 5.01 |
| mt16lra010d | m² | Panel ríxido de lá de rocha volcánica, segundo UNE-EN 13162, non revestido, de 60 mm de espesor, resistencia térmica 1,7 m²K/W, conductividade térmica 0,035 W/(mK). | 1.000 | 12.21 | 12.21 |
| mt12ppk010e | m² | Placa de xeso laminado BV / UNE-EN 520 - 1200 / lonxitude / 15 / bordo afiado, Standard + Aluminio "KNAUF". (material) | 1.000 | 9.80 | 9.80 |
| mt12ptk010ad | Ude | Parafuso autoperforante TN "KNAUF" 3,5x25. (material) | 18.000 | 0.01 | 0.18 |
| mt12ptk010ag | Ude | Parafuso autoperforante TN "KNAUF" 3,5x45. (material) | 18.000 | 0.01 | 0.18 |
| mt12pik015 | kg | Pasta de agarre Perlfix "KNAUF", segundo UNE-EN 14496. (material) | 0.100 | 0.60 | 0.06 |
| mt12pik010a | kg | Pasta de xuntas Jointfiller 24 H "KNAUF", segundo UNE-EN 13963. (material) | 0.500 | 1.30 | 0.65 |
| mt12pck010a | m | Cinta de xuntas "KNAUF" de 50 mm de anchura. (material) | 1.600 | 0.04 | 0.06 |
| mt12pak060 | kg | Morteiro de xuntas Aquapanel "KNAUF", cor gris. (material) | 0.600 | 2.70 | 1.62 |
| mt12pak050 | m | Cinta de xuntas Aquapanel Outdoor "KNAUF". (material) | 2.100 | 0.58 | 1.22 |
| mt12pak085 | l | Imprimación incolora ó siloxano GRC "KNAUF". (material) | 0.150 | 4.01 | 0.60 |
| mt12pak090a | kg | Morteiro superficial Aquapanel "KNAUF", cor branca. (material) | 2.500 | 1.73 | 4.33 |
| mt12pak100a | m² | Malla superficial Aquapanel Outdoor "KNAUF" de fibra de vidro, cor branca. (material) | 1.100 | 2.28 | 2.51 |
| mt12pak120 | kg | Imprimación a base de copolímeros acrílicos modificados GRC "KNAUF", cor a escoller, para mortero de acabado pétreo. (material) | 0.150 | 3.72 | 0.56 |
| mt12pak130 | kg | Morteiro GRC "KNAUF", a base de copolímeros acrílicos modificados con siloxano, acabado pétreo, cor a escoller. (material) | 0.400 | 4.34 | 1.74 |
| op00ato010 |  | Atornillador. | 1.000 | 0.00 | 0.00 |
| mo047 | h | Oficial 1ª montador de sistemas de fachadas prefabricadas. (man de obra) | 0.577 | 15.28 | 8.82 |
| mo090 | h | Axudante montador de sistemas de fachadas prefabricadas. (man de obra) | 0.577 | 14.65 | 8.45 |
| % | % | Costes directos complementarios | 2 % | 123.75 | 2.48 |
|  |  | Custos directos |  |  | 126.23 |
