# Remate de balcón de mármore Blanco Macael, ata 20 cm de anchura e 2 cm de espesor

- Propiedade do arquivo: CYPE INGENIEROS, S.A.
- Formato: FIEBDC-3/2002
- Divisa: EUR
- Custos indirectos: 3.00 %
- Gastos xerais: 13.00 %
- Beneficio industrial: 6.00 %
- IVE: 16.00 %

## F Fachadas

### FR Remates de exteriores

#### FRB Remates de balcón

**FRB010** m Remate de balcón de mármore Blanco Macael, ata 20 cm de anchura e 2 cm de espesor.
Formación de remate de balcón de mármore Blanco Macael, ata 20 cm de anchura e 2 cm de espesor, con goterón, cara e canto recto pulidos, recibido cunha capa de masa de cemento hidrófugo M-10 creando unha pendente suficiente para evacua-la auga. Ata rexuntado entre pezas e unións cos peches con morteiro de xuntas especial para revestimentos de pedra natural.
Inclúe: Todas. Replanteo das pezas. Colocación de reglas e plomadas suxeitas ó muro. Colocación, aplomado, nivelación e aliñación. Rexuntado e limpeza.
Criterio de medición de proxecto: Lonxitude medida por o seu maior desenvolvemento lineal, segundo documentación gráfica de Proxecto.
Criterio de medición de obra: Medirase, polo seu mayor desenvolvemento lineal, a lonxitude realmente executada segundo especificacións do Proxecto, incluíndo a lonxitude que puidera perderse en ingletes.

| Código | Ud | Descrición | Rendemento | Prezo | Importe |
|---|---|---|---|---|---|
| mt09moe010b | m³ | Morteiro de cemento CEM II/B-P 32,5 N, hidrófugo, tipo M-10, confecionado na obra con 380 kg/m³ de cemento e unha proporción en volume 1/4. (material) | 0.005 | 143.10 | 0.72 |
| mt20zpn010aa | m | Remate de balcón de mármore Blanco Macael, ata 20 cm de anchura e 2 cm de espesor, con goterón, cara e canto recto pulidos, segundo UNE-EN 771-6. (material) | 1.050 | 15.46 | 16.23 |
| mt09mcr220 | kg | Morteiro de rexuntado para revestimientos, interiores ou exteriores, de pedra natural, pulida ou para pulir, composto de cemento, áridos a base de po de mármol, pigmentos resistentes ós álcalis e aditivos especiais. (material) | 0.015 | 1.80 | 0.03 |
| op00sie030 |  | Sierra de disco de diamante, para mesa de trabajo, de corte húmedo. | 1.000 | 0.00 | 0.00 |
| mo018 | h | Oficial 1ª construcción. (man de obra) | 0.156 | 15.28 | 2.38 |
| mo104 | h | Peón ordinario construcción. (man de obra) | 0.156 | 13.97 | 2.18 |
| % | % | Costes directos complementarios | 2 % | 21.54 | 0.43 |
|  |  | Custos directos |  |  | 21.97 |
