# Gárgola de tubo de aceiro con resistencia mellorada á corrosión atmosférica (corten) S355J0WP

- Propiedade do arquivo: CYPE INGENIEROS, S.A.
- Formato: FIEBDC-3/2002
- Divisa: EUR
- Custos indirectos: 3.00 %
- Gastos xerais: 13.00 %
- Beneficio industrial: 6.00 %
- IVE: 16.00 %

## F Fachadas

### FR Remates de exteriores

#### FRG Gárgolas

**FRG010** Ude Gárgola de tubo de aceiro con resistencia mellorada á corrosión atmosférica (corten) S355J0WP, segundo UNE-EN 10025-5, de 100 mm de diámetro, 500 mm de lonxitude e 2 mm de espesor, recibida con masilla de silicona neutra.
Formación de gárgola de tubo de aceiro con resistencia mellorada á corrosión atmosférica (corten) S355J0WP, segundo UNE-EN 10025-5, de 100 mm de diámetro, 500 mm de lonxitude e 2 mm de espesor, recibida con masilla de silicona neutra. Incluso nivelación e remate da impermeabilización en caso necesario.
Inclúe: Todas. Replanteo das pezas. Colocación, aplomado, nivelación e aliñación. Selado de xuntas e limpeza.
Criterio de medición de proxecto: Número de unidades previstas, segundo documentación gráfica de Proxecto.
Criterio de medición de obra: Medirase o número de unidades realmente executadas segundo especificacións do Proxecto.

| Código | Ud | Descrición | Rendemento | Prezo | Importe |
|---|---|---|---|---|---|
| mt15sja100 | Ude | Cartucho de masilla de silicona neutra. (material) | 0.100 | 3.13 | 0.31 |
| mt20gac010b | Ude | Gárgola de tubo de aceiro con resistencia mellorada á corrosión atmosférica (corten) S355J0WP, segundo UNE-EN 10025-5, de 100 mm de diámetro, 500 mm de lonxitude e 2 mm de espesor. (material) | 1.000 | 157.50 | 157.50 |
| mo018 | h | Oficial 1ª construcción. (man de obra) | 0.059 | 15.28 | 0.90 |
| mo104 | h | Peón ordinario construcción. (man de obra) | 0.059 | 13.97 | 0.82 |
| % | % | Costes directos complementarios | 2 % | 159.53 | 3.19 |
|  |  | Custos directos |  |  | 162.72 |
