# Termo eléctrico, mural vertical, resistencia envainada, 75 l, 1600 W

- Propiedade do arquivo: CYPE INGENIEROS, S.A.
- Formato: FIEBDC-3/2002
- Divisa: EUR
- Custos indirectos: 3.00 %
- Gastos xerais: 13.00 %
- Beneficio industrial: 6.00 %
- IVE: 16.00 %

## I Instalacións

### IC Calefacción, climatización y A.Q.S.

#### ICA Auga quente

**ICA010** Ude Termo eléctrico, mural vertical, resistencia envainada, 75 l, 1600 W.
Subministración e instalación de termo eléctrico para o servizo de A.Q.S., mural vertical, resistencia envainada, capacidade 75 l, potencia 1600 W, formado por cuba de aceiro vitrificado, illamento de espuma de poliuretano, ánodo de sacrificio de magnesio, lámpada de control e termostato de regulación para A.C.S. acumulada. Ata soporte e anclaxes de fixación, válvula de seguridade antiretorno, chaves de corte de esfera e latiguillos flexibles, tanto na entrada de auga como na saída. Totalmente montado, conexioado e posto en marcha pola empresa instaladora para a comprobación do seu correcto funcionamento.
Inclúe: Replanteo do aparato. Fixación no paramento mediante elementos de ancoraxe. Colocación do aparato e accesorios. Conexionado coas redes de condución de auga, eléctrica e de terra. Posta en marcha.
Criterio de medición de proxecto: Número de unidades previstas, segundo documentación gráfica de Proxecto.
Criterio de medición de obra: Medirase o número de unidades realmente executadas segundo especificacións do Proxecto.

| Código | Ud | Descrición | Rendemento | Prezo | Importe |
|---|---|---|---|---|---|
| mt38ten010adc | Ude | Termo eléctrico para o servizo de A.Q.S., mural vertical, resistencia envainada, capacidade 75 l, potencia 1600 W, formado por cuba de aceiro vitrificado, illamento de espuma de poliuretano, ánodo de sacrificio de magnesio, lámpada de control e termostato de regulación para A.C.S. acumulada, incluso válvula de seguridade antirretorno. (material) | 1.000 | 200.79 | 200.79 |
| mt38tew010a | Ude | Latiguiño flexible de 20 cm e 1/2" de diámetro. (material) | 2.000 | 2.85 | 5.70 |
| mt37sve010b | Ude | Válvula de esfera de latón niquelado para roscar de 1/2". (material) | 2.000 | 4.13 | 8.26 |
| mt38www011 | Ude | Material auxiliar para instalacions de A.C.S. (material) | 1.000 | 1.45 | 1.45 |
| mo006 | h | Oficial 1ª fontaneiro. (man de obra) | 0.786 | 15.78 | 12.40 |
| mo098 | h | Axudante fontaneiro. (man de obra) | 0.786 | 14.62 | 11.49 |
| % | % | Costes directos complementarios | 2 % | 240.09 | 4.80 |
|  |  | Custos directos |  |  | 244.89 |
