# Sonda geotérmica doble

- Propiedade do arquivo: CYPE INGENIEROS, S.A.
- Formato: FIEBDC-3/2002
- Divisa: EUR
- Custos indirectos: 3.00 %
- Gastos xerais: 13.00 %
- Beneficio industrial: 6.00 %
- IVE: 16.00 %

## I Instalacións

### IC Calefacción, climatización y A.Q.S.

#### ICU Geotermia

**ICU010** Ude Sonda geotérmica doble, para instalación vertical, de 50 m de lonxitude e 96 mm de diámetro, formada por tubo de polietileno de alta densidade (PE 100) de 32 mm de diámetro e 2,9 mm de espesor, SDR11, con tubo de inxección, conjunto de dos piezas en Y, distanciadores para tubos, llenado de la tubería con solución anticongelante e mortero preparado de bentonita y cemento.
Subministración de sonda geotérmica para instalación vertical, de 50 m de lonxitude e 96 mm de diámetro, formada por dos sondas, estando formada cada sonda por un tubo de polietileno de alta densidade (PE 100) de 32 mm de diámetro e 2,9 mm de espesor, SDR11, y un pie con forma de V, al que se sueldan los tubos, peso de la sonda 247,5 kg, temperatura de traballo entre -20°C e 30°C, suministrada en rolos, con tubo de inxección, conjunto de dos piezas en Y, distanciadores para tubos, llenado de la tubería con solución anticongelante e mortero preparado de bentonita y cemento.
Criterio de medición de proxecto: Número de unidades previstas, segundo documentación gráfica de Proxecto.
Criterio de medición de obra: Medirase o número de unidades realmente executadas segundo especificacións do Proxecto.

| Código | Ud | Descrición | Rendemento | Prezo | Importe |
|---|---|---|---|---|---|
| mt37sge020aa | Ude | Sonda geotérmica para instalación vertical, de 50 m de lonxitude e 96 mm de diámetro, formada por dos sondas, estando formada cada sonda por un tubo de polietileno de alta densidade (PE 100) de 32 mm de diámetro e 2,9 mm de espesor, SDR11, y un pie con forma de V, al que se sueldan los tubos, peso de la sonda 247,5 kg, temperatura de traballo entre -20°C e 30°C, suministrada en rolos. (material) | 1.000 | 510.00 | 510.00 |
| mt37sge030a | m | Tubo de inxección, de polietileno de alta densidade (PEAD), de 25 mm de diámetro exterior e 2,3 mm de espesor, para relleno de sonda geotérmica vertical. (material) | 52.000 | 1.24 | 64.48 |
| mt37sge050a | Ude | Conjunto de dos piezas en Y, de polietileno de alta densidade (PE 100), de 40 mm de diámetro de entrada e 32 mm de diámetro en las derivaciones, para unión de la sonda geotérmica vertical doble al colector. (material) | 1.000 | 50.91 | 50.91 |
| mt37sge060g | Ude | Distanciador para tubos, 4x32 mm, con orificio central de 45 mm de diámetro para guiado del tubo de inyección, para sonda geotérmica vertical. (material) | 7.000 | 6.40 | 44.80 |
| mt08var100a | kg | Mortero preparado de bentonita y cemento, de conductividad térmica mínima 2,35 W/(mK), baja permeabilidad al agua, resistente a heladas, densidade 1800 kg/m³, resistencia mecánica a compresión 10 N/mm², para inyección y relleno de sonda geotérmica vertical. (material) | 900.000 | 0.70 | 630.00 |
| mt37sge100a | l | Solución agua-etilenglicol, para relleno de circuito de instalación de geotermia. (material) | 107.000 | 4.00 | 428.00 |
| mo002 | h | Oficial 1ª calefactor. (man de obra) | 1.721 | 15.78 | 27.16 |
| mo094 | h | Axudante calefactor. (man de obra) | 1.721 | 14.62 | 25.16 |
| % | % | Costes directos complementarios | 2 % | 1780.51 | 35.61 |
|  |  | Custos directos |  |  | 1816.12 |
