# Arqueta para la conexión de sondas geotérmicas

- Propiedade do arquivo: CYPE INGENIEROS, S.A.
- Formato: FIEBDC-3/2002
- Divisa: EUR
- Custos indirectos: 3.00 %
- Gastos xerais: 13.00 %
- Beneficio industrial: 6.00 %
- IVE: 16.00 %

## I Instalacións

### IC Calefacción, climatización y A.Q.S.

#### ICU Geotermia

**ICU020** Ude Arqueta para la conexión de sondas geotérmicas, prefabricada, de polietileno (PE), dimensións exteriores 660x460x500 mm, con tapa, conexións de 63 mm de diámetro e 5,8 mm de espesor con la bomba de calor geotérmica e de 32 mm de diámetro e 2,9 mm de espesor con las sondas geotérmicas, para 4 circuitos.
Suministro y colocación de arqueta para la conexión de sondas geotérmicas, prefabricada, de polietileno (PE), dimensións exteriores 660x460x500 mm, con tapa, conexións de 63 mm de diámetro e 5,8 mm de espesor con la bomba de calor geotérmica e de 32 mm de diámetro e 2,9 mm de espesor con las sondas geotérmicas, para 4 circuitos, de 19,4 kg, con colector formado por módulo de impulsión e módulo de retorno, de 1 1/4", con caudalímetro para cada circuíto, chave de corte en cada módulo e purgador de aire, sobre soleira de formigón en masa HM-20/B/20/I de 15 cm de espesor, sen incluir a escavación nin o recheo do trasdós. Incluso conexiones de conducciones y remates. Totalmente montada, conexionada y probada por la empresa instaladora mediante las correspondientes pruebas de servicio.
Inclúe: Replanteo da arqueta. Eliminación das terras soltas do fondo da excavación. Verquido e compactación do formigón en formación de soleira. Colocación da arqueta prefabricada. Conexionado de todos los circuitos. Realización de probas de servizo. Colocación da tapa. Carga de entullos sobre camión ou contedor.
Criterio de medición de proxecto: Número de unidades previstas, segundo documentación gráfica de Proxecto.
Criterio de medición de obra: Medirase o número de unidades realmente executadas segundo especificacións do Proxecto.

| Código | Ud | Descrición | Rendemento | Prezo | Importe |
|---|---|---|---|---|---|
| mt10hmf010Mm | m³ | Formigón HM-20/B/20/I, fabricado en central. (material) | 0.137 | 70.64 | 9.68 |
| mt38arg010c | Ude | Arqueta para la conexión de sondas geotérmicas, prefabricada, de polietileno (PE), dimensións exteriores 660x460x500 mm, con tapa, conexións de 63 mm de diámetro e 5,8 mm de espesor con la bomba de calor geotérmica e de 32 mm de diámetro e 2,9 mm de espesor con las sondas geotérmicas, para 4 circuitos, de 19,4 kg, con colector formado por módulo de impulsión e módulo de retorno, de 1 1/4", con caudalímetro para cada circuíto, chave de corte en cada módulo e purgador de aire. (material) | 1.000 | 232.80 | 232.80 |
| au00auh040 |  | Vibrador de formigón, eléctrico. | 1.000 | 0.00 | 0.00 |
| mo018 | h | Oficial 1ª construcción. (man de obra) | 0.787 | 15.28 | 12.03 |
| mo104 | h | Peón ordinario construcción. (man de obra) | 0.551 | 13.97 | 7.70 |
| mo006 | h | Oficial 1ª fontaneiro. (man de obra) | 0.236 | 15.78 | 3.72 |
| % | % | Costes directos complementarios | 2 % | 265.93 | 5.32 |
|  |  | Custos directos |  |  | 271.25 |
