# Colector modular de plástico reforzado con fibra de vidrio

- Propiedade do arquivo: CYPE INGENIEROS, S.A.
- Formato: FIEBDC-3/2002
- Divisa: EUR
- Custos indirectos: 3.00 %
- Gastos xerais: 13.00 %
- Beneficio industrial: 6.00 %
- IVE: 16.00 %

## I Instalacións

### IC Calefacción, climatización y A.Q.S.

#### ICU Geotermia

**ICU030** m Colector modular de plástico reforzado con fibra de vidrio, de 40 mm de diámetro interior, con conexiones principales de 1 1/4" de diámetro, para 2 circuitos, para colocación en sala técnica, con conjunto de soportes y abrazaderas, chaves de corte de esfera, adaptadores 50 mm x 1 1/4", para las conexiones de alimentación del colector, adaptadores 32 mm x 1" para las conexiones de distribución del colector e termómetros con manómetro, instalados en el módulo de impulsión y en el módulo de retorno del colector.
Subministración e instalación de colector modular de plástico reforzado con fibra de vidrio, de 40 mm de diámetro interior, con conexiones principales de 1 1/4" de diámetro, para 2 circuitos, composto por módulo de impulsión, módulo de retorno, purgador manual de aire, chave de corte para cada circuíto secundario en el módulo de impulsión e caudalímetro para cada circuíto secundario en el módulo de retorno, de 4,2 kg, presión de traballo 6 bar, presión máxima 10 bar, para colocación en sala técnica, con conjunto de soportes y abrazaderas, chaves de corte de esfera, adaptadores 50 mm x 1 1/4", para las conexiones de alimentación del colector, adaptadores 32 mm x 1" para las conexiones de distribución del colector e termómetros con manómetro, instalados en el módulo de impulsión y en el módulo de retorno del colector. Totalmente montado, conexionado e probado por la empresa instaladora mediante las correspondientes pruebas de servicio (incluidas en este precio).
Inclúe: Replanteo do emplazamento do colector. Colocación do colector. Conexionado de todos los circuitos. Realización de probas de servizo.
Criterio de medición de proxecto: Número de unidades previstas, segundo documentación gráfica de Proxecto.
Criterio de medición de obra: Medirase o número de unidades realmente executadas segundo especificacións do Proxecto.

| Código | Ud | Descrición | Rendemento | Prezo | Importe |
|---|---|---|---|---|---|
| mt38cge020a | Ude | Conjunto de soportes y abrazaderas para colector de 40 mm de diámetro interior, incluso tornillos y material diverso para fijación a la pared. (material) | 1.000 | 30.00 | 30.00 |
| mt38cge010a | Ude | Colector modular de plástico reforzado con fibra de vidrio, de 40 mm de diámetro interior, con conexiones principales de 1 1/4" de diámetro, para 2 circuitos, composto por módulo de impulsión, módulo de retorno, purgador manual de aire, chave de corte para cada circuíto secundario en el módulo de impulsión e caudalímetro para cada circuíto secundario en el módulo de retorno, de 4,2 kg, presión de traballo 6 bar, presión máxima 10 bar. (material) | 1.000 | 166.00 | 166.00 |
| mt38cge040d | Ude | Adaptador con conexión roscada de 1 1/4" de diámetro macho e conexión para unión a compresión de 50x4,6 mm de diámetro. (material) | 2.000 | 11.93 | 23.86 |
| mt38cge040a | Ude | Adaptador con conexión roscada de 1" de diámetro macho e conexión para unión a compresión de 32x2,9 mm de diámetro. (material) | 4.000 | 5.49 | 21.96 |
| mt38cge030a | Ude | Chave de corte de esfera con conexións de 1 1/4" de diámetro. (material) | 2.000 | 16.00 | 32.00 |
| mt38cge050a | Ude | Termómetro con manómetro, escala de medición de temperatura de -20 a 60°C, escala de medición de presión de 0 a 6 bar, con conexión roscada de 1/2". (material) | 2.000 | 32.00 | 64.00 |
| mo002 | h | Oficial 1ª calefactor. (man de obra) | 1.003 | 15.78 | 15.83 |
| mo094 | h | Axudante calefactor. (man de obra) | 1.003 | 14.62 | 14.66 |
| % | % | Costes directos complementarios | 2 % | 368.31 | 7.37 |
|  |  | Custos directos |  |  | 375.68 |
