# Tubería para circuito de conexión de bomba de calor con colector

- Propiedade do arquivo: CYPE INGENIEROS, S.A.
- Formato: FIEBDC-3/2002
- Divisa: EUR
- Custos indirectos: 3.00 %
- Gastos xerais: 13.00 %
- Beneficio industrial: 6.00 %
- IVE: 16.00 %

## I Instalacións

### IC Calefacción, climatización y A.Q.S.

#### ICU Geotermia

**ICU040** m Tubería para circuito de conexión de bomba de calor con colector, soterrada, formada por tubo de polietileno PE 100, de color negro con bandas azules, de 50 mm de diámetro exterior e 4,6 mm de espesor, SDR11, PN=16 atm, llenado de la tubería con solución anticongelante.
Suministro e instalación de tubería para circuito de conexión de bomba de calor con colector, soterrada, formada por tubo de polietileno PE 100, de color negro con bandas azules, de 50 mm de diámetro exterior e 4,6 mm de espesor, SDR11, PN=16 atm, llenado de la tubería con solución anticongelante. Incluso accesorios y piezas especiales. Totalmente montada, conexionada y probada por la empresa instaladora.
Inclúe: Replanteo do recorrido das tuberías, accesorios e pezas especiais. Colocación y fijación de la tubería, accesorios y piezas especiales. Conexionado de todos los circuitos. Realización de probas de servizo.
Criterio de medición de proxecto: Lonxitude medida segundo documentación gráfica de Proxecto.
Criterio de medición de obra: Medirase a lonxitude realmente executada segundo especificacións do Proxecto.

| Código | Ud | Descrición | Rendemento | Prezo | Importe |
|---|---|---|---|---|---|
| mt37tpa020cec | m | Tubo de polietileno PE 100, de color negro con bandas azules, de 50 mm de diámetro exterior e 4,6 mm de espesor, SDR11, PN=16 atm, segundo UNE-EN 12201-2, co prezo incrementado o 10% en concepto de accesorios e pezas especiais. (material) | 1.000 | 4.40 | 4.40 |
| mt37sge100a | l | Solución agua-etilenglicol, para relleno de circuito de instalación de geotermia. (material) | 0.131 | 4.00 | 0.52 |
| mo002 | h | Oficial 1ª calefactor. (man de obra) | 0.384 | 15.78 | 6.06 |
| mo094 | h | Axudante calefactor. (man de obra) | 0.384 | 14.62 | 5.61 |
| % | % | Costes directos complementarios | 2 % | 16.59 | 0.33 |
|  |  | Custos directos |  |  | 16.92 |
