# Barreira de infravermellos para interior ou exterior, formada por emisor e receptor, con alcance máximo de 20 m en interior e 10 m en exterior, 2 feixes, postes de 0,5 m de altura

- Propiedade do arquivo: CYPE INGENIEROS, S.A.
- Formato: FIEBDC-3/2002
- Divisa: EUR
- Custos indirectos: 3.00 %
- Gastos xerais: 13.00 %
- Beneficio industrial: 6.00 %
- IVE: 16.00 %

## I Instalacións

### ID Seguridade

#### IDB Barreiras

**IDB010** Ude Barreira de infravermellos para interior ou exterior, formada por emisor e receptor, con alcance máximo de 20 m en interior e 10 m en exterior, 2 feixes, postes de 0,5 m de altura.
Subministración e instalación de barreira de infravermellos para interior ou exterior, formada por emisor e receptor, con alcance máximo de 20 m en interior e 10 m en exterior, 2 feixes, postes de 0,5 m de altura, con carcasas de policarbonato, tres modos de funcionamento (punto a punto, feixes adxacentes e feixes cruzados), protección antiapertura e antisubtracción, aliñamento óptico sinxelo, memoria de alarma e alimentación a 12 Vcc. Totalmente montada, conexionada e probada.
Inclúe: Replanteo do emprazamento. Fixación. Conexionado coa rede eléctrica.
Criterio de medición de proxecto: Número de unidades previstas, segundo documentación gráfica de Proxecto.
Criterio de medición de obra: Medirase o número de unidades realmente executadas segundo especificacións do Proxecto.

| Código | Ud | Descrición | Rendemento | Prezo | Importe |
|---|---|---|---|---|---|
| mt41ing010aa | Ude | Barreira de infravermellos para interior ou exterior, formada por emisor e receptor, con alcance máximo de 20 m en interior e 10 m en exterior, 2 feixes, postes de 0,5 m de altura, con carcasas de policarbonato, tres modos de funcionamento (punto a punto, feixes adxacentes e feixes cruzados), protección antiapertura e antisubtracción, aliñamento óptico sinxelo, memoria de alarma e alimentación a 12 Vcc. (material) | 1.000 | 117.63 | 117.63 |
| mt41www010 | Ude | Material auxiliar para instalacións de protección contra roubo. (material) | 1.000 | 1.65 | 1.65 |
| mo004 | h | Oficial 1ª instalador de redes y equipos de detección y seguridad. (man de obra) | 0.244 | 15.78 | 3.85 |
| mo096 | h | Axudante instalador de redes y equipos de detección y seguridad. (man de obra) | 0.244 | 14.62 | 3.57 |
| % | % | Costes directos complementarios | 2 % | 126.70 | 2.53 |
|  |  | Custos directos |  |  | 129.23 |
