# Detector volumétrico de dobre tecnología (infravermello pasivo de lente Fresnel e microondas)

- Propiedade do arquivo: CYPE INGENIEROS, S.A.
- Formato: FIEBDC-3/2002
- Divisa: EUR
- Custos indirectos: 3.00 %
- Gastos xerais: 13.00 %
- Beneficio industrial: 6.00 %
- IVE: 16.00 %

## I Instalacións

### ID Seguridade

#### IDD Detectores volumétricos

**IDD030** Ude Detector volumétrico de dobre tecnología (infravermello pasivo de lente Fresnel e microondas), alcance de 15 m, cobertura de infravermellos de 90°, cobertura de microondas de 90°x36°, detección de ángulo cero.
Subministración e instalación de detector volumétrico de dobre tecnología (infravermello pasivo de lente Fresnel e microondas), alcance de 15 m, cobertura de infravermellos de 90°, cobertura de microondas de 90°x36°, detección de ángulo cero, con memoria de alarma, contador de impulsos, filtro de luz branca, led de proba, regulador de sensibilidade de microondas e protección antiapertura. Totalmente montado, conexionado e probado.
Inclúe: Replanteo do emprazamento. Fixación. Conexionado coa rede eléctrica.
Criterio de medición de proxecto: Número de unidades previstas, segundo documentación gráfica de Proxecto.
Criterio de medición de obra: Medirase o número de unidades realmente executadas segundo especificacións do Proxecto.

| Código | Ud | Descrición | Rendemento | Prezo | Importe |
|---|---|---|---|---|---|
| mt41ing080a | Ude | Detector volumétrico de dobre tecnología (infravermello pasivo de lente Fresnel e microondas), alcance de 15 m, cobertura de infravermellos de 90°, cobertura de microondas de 90°x36°, detección de ángulo cero, con memoria de alarma, contador de impulsos, filtro de luz branca, led de proba, regulador de sensibilidade de microondas e protección antiapertura. (material) | 1.000 | 59.67 | 59.67 |
| mt41www010 | Ude | Material auxiliar para instalacións de protección contra roubo. (material) | 1.000 | 1.65 | 1.65 |
| mo004 | h | Oficial 1ª instalador de redes y equipos de detección y seguridad. (man de obra) | 0.244 | 15.78 | 3.85 |
| mo096 | h | Axudante instalador de redes y equipos de detección y seguridad. (man de obra) | 0.244 | 14.62 | 3.57 |
| % | % | Costes directos complementarios | 2 % | 68.74 | 1.37 |
|  |  | Custos directos |  |  | 70.11 |
