# Caixa de protección e medida CPM1-S2, de ata 63 A de intensidade, para 1 contador monofásico, instalada no interior de hornacina mural, en vivenda unifamiliar o local

- Propiedade do arquivo: CYPE INGENIEROS, S.A.
- Formato: FIEBDC-3/2002
- Divisa: EUR
- Custos indirectos: 3.00 %
- Gastos xerais: 13.00 %
- Beneficio industrial: 6.00 %
- IVE: 16.00 %

## I Instalacións

### IE Eléctricas

#### IEC Caixas xerais de protección

**IEC010** Ude Caixa de protección e medida CPM1-S2, de ata 63 A de intensidade, para 1 contador monofásico, instalada no interior de hornacina mural, en vivenda unifamiliar o local.
Subministración e instalación no interior de hornacina mural, en vivenda unifamiliar o local, de caixa de protección e medida CPM1-S2, de ata 63 A de intensidade, para 1 contador monofásico, formada por unha envolvente illante, precintable, autoventilada e con mirilla de material transparente resistente á acción dos raios ultravioletas, para instalación empotrada. Ata equipo completo de medida, bornes de conexión, bases cortacircuitos e fusibles para protección da derivación individual. Normalizada pola empresa subministradora e preparada para a acometida subterránea. Totalmente montada, conexionada e probada.
Inclúe: Replanteo da situación dos conductos e ancoraxes da caixa. Fixación. Colocación de tubos e piezas especiais. Conexionado.
Criterio de medición de proxecto: Número de unidades previstas, segundo documentación gráfica de Proxecto.
Criterio de medición de obra: Medirase o número de unidades realmente executadas segundo especificacións do Proxecto.

| Código | Ud | Descrición | Rendemento | Prezo | Importe |
|---|---|---|---|---|---|
| mt35cgp010e | Ude | Caixa de protección e medida CPM1-S2, de ata 63 A de intensidade, para 1 contador monofásico, formada por unha envolvente illante, precintable, autoventilada e con mirilla de material transparente resistente á acción dos raios ultravioletas, para instalación empotrada. Ata equipo completo de medida, bornes de conexión, bases cortacircuitos e fusibles para protección da derivación individual. Normalizada pola empresa suministradora. Segundo UNE-EN 60439-1, grao de inflamabilidade segundo se indica en UNE-EN 60439-3, con graos de protección IP 43 segundo UNE 20324 e IK 09 segundo UNE-EN 50102. (material) | 1.000 | 97.95 | 97.95 |
| mt35cgp040h | m | Tubo de PVC liso, serie B, de 160 mm de diámetro exterior e 3,2 mm de espesor, segundo UNE-EN 1329-1. (material) | 3.000 | 5.44 | 16.32 |
| mt35cgp040f | m | Tubo de PVC liso, serie B, de 110 mm de diámetro exterior e 3,2 mm de espesor, segundo UNE-EN 1329-1. (material) | 1.000 | 3.73 | 3.73 |
| mt35www010 | Ude | Material auxiliar para instalacións eléctricas. (material) | 1.000 | 1.48 | 1.48 |
| mo018 | h | Oficial 1ª construcción. (man de obra) | 0.293 | 15.28 | 4.48 |
| mo104 | h | Peón ordinario construcción. (man de obra) | 0.293 | 13.97 | 4.09 |
| mo001 | h | Oficial 1ª electricista. (man de obra) | 0.488 | 15.78 | 7.70 |
| mo093 | h | Axudante electricista. (man de obra) | 0.488 | 14.62 | 7.13 |
| % | % | Costes directos complementarios | 2 % | 142.88 | 2.86 |
|  |  | Custos directos |  |  | 145.74 |
