# Caixa xeral de protección, equipada con bornes de conexión, bases unipolares previstas para colocar fusibles de intensidade máxima 250 A, esquema 7

- Propiedade do arquivo: CYPE INGENIEROS, S.A.
- Formato: FIEBDC-3/2002
- Divisa: EUR
- Custos indirectos: 3.00 %
- Gastos xerais: 13.00 %
- Beneficio industrial: 6.00 %
- IVE: 16.00 %

## I Instalacións

### IE Eléctricas

#### IEC Caixas xerais de protección

**IEC020** Ude Caixa xeral de protección, equipada con bornes de conexión, bases unipolares previstas para colocar fusibles de intensidade máxima 250 A, esquema 7.
Subministración e instalación no interior de hornacina mural de caixa xeral de protección, equipada con bornes de conexión, bases unipolares previstas para colocar fusibles de intensidade máxima 250 A, esquema 7, para protección dunha línea xeral de alimentación, formada por unha envolvente illante, precintable e autoventilada, segundo UNE-EN 60439-1, grao de inflamabilidade segundo se indica en UNE-EN 60439-3, con graos de protección IP 43 segundo UNE 20324 e IK 08 segundo UNE-EN 50102, que se pechará con porta metálica con grao de protección IK 10 segundo UNE-EN 50102, protexida da corrosión e con pechadura ou cadeado. Normalizada pola empresa subministradora e preparada para acometida subterránea. Ata elementos de fixación e conexión con a condución enterrada de posta a terra. Totalmente montada, conexionada e probada.
Inclúe: Replanteo da situación dos conductos e ancoraxes da caixa. Fixación do marco. Colocación da porta. Colocación de tubos e piezas especiais. Conexionado.
Criterio de medición de proxecto: Número de unidades previstas, segundo documentación gráfica de Proxecto.
Criterio de medición de obra: Medirase o número de unidades realmente executadas segundo especificacións do Proxecto.

| Código | Ud | Descrición | Rendemento | Prezo | Importe |
|---|---|---|---|---|---|
| mt35cgp020fi | Ude | Caixa xeral de protección, equipada con bornes de conexión, bases unipolares previstas para colocar fusibles de intensidade máxima 250 A, esquema 7, para protección dunha línea xeral de alimentación, formada por unha envolvente illante, precintable e autoventilada, segundo UNE-EN 60439-1, grao de inflamabilidade segundo se indica en UNE-EN 60439-3, con graos de protección IP 43 segundo UNE 20324 e IK 08 segundo UNE-EN 50102. (material) | 1.000 | 152.52 | 152.52 |
| mt35cgp040h | m | Tubo de PVC liso, serie B, de 160 mm de diámetro exterior e 3,2 mm de espesor, segundo UNE-EN 1329-1. (material) | 3.000 | 5.44 | 16.32 |
| mt35cgp040f | m | Tubo de PVC liso, serie B, de 110 mm de diámetro exterior e 3,2 mm de espesor, segundo UNE-EN 1329-1. (material) | 3.000 | 3.73 | 11.19 |
| mt26cgp010 | Ude | Marco e porta metálica con pechadura ou candado, con grao de protección IK 10 segundo UNE-EN 50102, protexidos da corrosión e normalizados pola empresa subministradora, para caixa xeral de protección. (material) | 1.000 | 110.00 | 110.00 |
| mt35www010 | Ude | Material auxiliar para instalacións eléctricas. (material) | 1.000 | 1.48 | 1.48 |
| mo018 | h | Oficial 1ª construcción. (man de obra) | 0.293 | 15.28 | 4.48 |
| mo104 | h | Peón ordinario construcción. (man de obra) | 0.293 | 13.97 | 4.09 |
| mo001 | h | Oficial 1ª electricista. (man de obra) | 0.488 | 15.78 | 7.70 |
| mo093 | h | Axudante electricista. (man de obra) | 0.488 | 14.62 | 7.13 |
| % | % | Costes directos complementarios | 2 % | 314.91 | 6.30 |
|  |  | Custos directos |  |  | 321.21 |
