# Rede eléctrica de distribución interior en garaxe con ventilación forzada de 500 m²

- Propiedade do arquivo: CYPE INGENIEROS, S.A.
- Formato: FIEBDC-3/2002
- Divisa: EUR
- Custos indirectos: 3.00 %
- Gastos xerais: 13.00 %
- Beneficio industrial: 6.00 %
- IVE: 16.00 %

## I Instalacións

### IE Eléctricas

#### IEI Instalacións interiores

**IEI020** Ude Rede eléctrica de distribución interior en garaxe con ventilación forzada de 500 m², con 18 trasteiros, composta de: cadro xeral de mando e protección; circuitos interiores con cableado baixo tubo protector de PVC ríxido: 3 circuitos para alumeado, 3 circuitos para alumeado de emerxencia, 3 circuitos para ventilación, 1 circuito para puorta automatizada, 1 circuito para sistema de detección e alarma de incendios, 1 circuito para sistema de detección de monóxido de carbono, 1 circuito para alumado de trasteiros; mecanismos monobloc de superficie (IP55).
Subministración e instalación de rede eléctrica de distribución interior en garaxe con ventilación forzada de 500 m², con 18 trasteiros, composta dos seguintes elementos: CADRO XERAL DE MANDO E PROTECCIÓN formado por caixa de superficie de material illante con porta opaca, para aloxamento do interruptor de control de potencia (ICP) (non incluido neste prezo) en compartimento independente e precintable e dos seguintes dispositivos: 1 interruptor xeral automático (IGA) de corte omnipolar, 10 interruptores diferenciais de 25 A (2P), 5 interruptores automáticos magnetotérmicos de 10 A (2P), 1 interruptor automático magnetotérmico de 16 A (2P), 3 interruptores automáticos magnetotérmicos de 25 A (2P); CIRCUITOS INTERIORES constituidos por cables unipolares con condutores de cobre ES07Z1-K (AS) e SZ1-K (AS+), baixo tubo protector de PVC ríxido, blindado, roscable, de cor negra, con IP 547, para canalización fixa en superficie: 3 circuitos para alumeado, 3 circuitos para alumeado de emerxencia, 3 circuitos para ventilación, 1 circuito para puorta automatizada, 1 circuito para sistema de detección e alarma de incendios, 1 circuito para sistema de detección de monóxido de carbono, 1 circuito para alumado de trasteiros; MECANISMOS: 15 pulsadores para o garaxe e 1 interruptor en cada trasteiro do tipo monobloc de superficie (IP55). Ata abrazadeiras e elementos de fixación das conducións, caixas de derivación estancas e cantos accesorios sexan necesarios para a súa correcta instalación. Totalmente montada, conexionada e probada.
Inclúe: Replanteo e trazado de canalizacións. Colocación da caixa para o cadro. Montaxe das compoñentes. Colocación e fixación dos tubos. Colocación de caixas de derivación. Tendido e conexionado de cabres. Colocación de mecanismos.
Criterio de medición de proxecto: Número de unidades previstas, segundo documentación gráfica de Proxecto.
Criterio de medición de obra: Medirase o número de unidades realmente executadas segundo especificacións do Proxecto.

| Código | Ud | Descrición | Rendemento | Prezo | Importe |
|---|---|---|---|---|---|
| mt35cgm040K | Ude | Caixa de superficie con porta opaca, para aloxamento do interruptor de control de potencia (ICP) en compartimento independente e precintable e dos interruptores de protección da instalación, 1 fila de 4 módulos (ICP) 2 filas de 24 módulos. Fabricada en ABS autoextinguible, con grao de protección IP40, dobe illamento (clase II), cor branca RAL 9010. Segundo UNE-EN 60670-1. (material) | 1.000 | 31.34 | 31.34 |
| mt35cgm021abdah | Ude | Interruptor xeral automático (IGA), con 6 kA de poder de corte, de 25 A de intensidade nominal, curva C, tetrapolar (4P), de 4 módulos, incluso p/p de accesorios de montaxe. Segundo UNE-EN 60898-1. (material) | 1.000 | 78.76 | 78.76 |
| mt35cgm029ag | Ude | Interruptor diferencial instantáneo, 2P/25A/300mA, de 2 módulos, incluso p/p de accesorios de montaxe. Segundo UNE-EN 61008-1. (material) | 1.000 | 91.21 | 91.21 |
| mt35cgm029aa | Ude | Interruptor diferencial instantáneo, 2P/25A/30mA, de 2 módulos, incluso p/p de accesorios de montaxe. Segundo UNE-EN 61008-1. (material) | 9.000 | 90.99 | 818.91 |
| mt35cgm021bbaab | Ude | Interruptor automático magnetotérmico, con 6 kA de poder de corte, de 10 A de intensidade nominal, curva C, de corte omnipolar (2P), de 2 módulos, incluso p/p de accesorios de montaxe. Segundo UNE-EN 60898-1. (material) | 5.000 | 12.43 | 62.15 |
| mt35cgm021bbaad | Ude | Interruptor automático magnetotérmico, con 6 kA de poder de corte, de 16 A de intensidade nominal, curva C, de corte omnipolar (2P), de 2 módulos, incluso p/p de accesorios de montaxe. Segundo UNE-EN 60898-1. (material) | 1.000 | 12.66 | 12.66 |
| mt35cgm021bbaah | Ude | Interruptor automático magnetotérmico, con 6 kA de poder de corte, de 25 A de intensidade nominal, curva C, de corte omnipolar (2P), de 2 módulos, incluso p/p de accesorios de montaxe. Segundo UNE-EN 60898-1. (material) | 3.000 | 14.08 | 42.24 |
| mt35cgm050a | Ude | Minutero para temporizado do alumbrado, 5 A, regulable de 1 a 7 minutos. (material) | 1.000 | 42.11 | 42.11 |
| mt35aia090aa | m | Tubo ríxido de PVC, roscable, curvable en quente, de cor negra, de 16 mm de diámetro nominal, para canalización fixa en superficie. Resistencia á compresión 1250 N, resistencia ó impacto 2 xulios, temperatura de traballo -5°C ata 60°C, con grao de protección IP 547 segundo UNE 20324, propiedades eléctricas: illante, non propagador da chama. Segundo UNE-EN 61386-1, UNE-EN 61386-22 e UNE-EN 60423. Incluso p/p de abrazadeiras, elementos de suxección e accesorios (curvas, manguitos, tes, codos e curvas flexibles). (material) | 270.832 | 0.85 | 230.21 |
| mt35aia090ac | m | Tubo ríxido de PVC, roscable, curvable en quente, de cor negra, de 25 mm de diámetro nominal, para canalización fixa en superficie. Resistencia á compresión 1250 N, resistencia ó impacto 2 xulios, temperatura de traballo -5°C ata 60°C, con grao de protección IP 547 segundo UNE 20324, propiedades eléctricas: illante, non propagador da chama. Segundo UNE-EN 61386-1, UNE-EN 61386-22 e UNE-EN 60423. Incluso p/p de abrazadeiras, elementos de suxección e accesorios (curvas, manguitos, tes, codos e curvas flexibles). (material) | 33.541 | 1.68 | 56.35 |
| mt35caj030d | Ude | Caixa de derivación estanca para colocar en superficie, de 105x105x55 mm, 7 conos, incluso regletas de conexión. (material) | 17.000 | 3.33 | 56.61 |
| mt35cun020b | m | Cable unipolar ES07Z1-K (AS), non propagador da chama, con conductor multifilar de cobre clase 5 (-K) de 2,5 mm² de sección, con illamento de composto termoplástico a base de poliolefina ceibe de halóxenos con baixa emisión de fumes e gases corrosivos (Z1), sendo a súa tensión asignada de 450/750 V. Segundo UNE 211025. (material) | 812.496 | 0.62 | 503.75 |
| mt35cun050b | m | Cable unipolar SZ1-K (AS+), resistente ó lume segundo UNE-EN 50200, con conductor de cobre clase 5 (-K) de 2,5 mm² de sección, con illamento de composto termoestable especial ignífugo e cuberta de composto termoplástico a base de poliolefina con baixa emisión de fumes e gases corrosivos (Z1) de cor laranxa, sendo a súa tensión asignada de 0,6/1 kV. Segundo UNE 21123-4. (material) | 469.500 | 1.26 | 591.57 |
| mt35cun050d | m | Cable unipolar SZ1-K (AS+), resistente ó lume segundo UNE-EN 50200, con conductor de cobre clase 5 (-K) de 6 mm² de sección, con illamento de composto termoestable especial ignífugo e cuberta de composto termoplástico a base de poliolefina con baixa emisión de fumes e gases corrosivos (Z1) de cor laranxa, sendo a súa tensión asignada de 0,6/1 kV. Segundo UNE 21123-4. (material) | 167.705 | 2.32 | 389.08 |
| mt33seg502 | Ude | Pulsador monobloc estanco para instalación en superficie (IP 55), cor gris. (material) | 15.000 | 8.00 | 120.00 |
| mt33seg501 | Ude | Interruptor bipolar monobloc estanco para instalación en superficie (IP 55), cor gris. (material) | 18.000 | 13.77 | 247.86 |
| mt35www010 | Ude | Material auxiliar para instalacións eléctricas. (material) | 7.000 | 1.48 | 10.36 |
| mo001 | h | Oficial 1ª electricista. (man de obra) | 30.434 | 15.78 | 480.25 |
| mo093 | h | Axudante electricista. (man de obra) | 29.095 | 14.62 | 425.37 |
| % | % | Costes directos complementarios | 2 % | 4290.79 | 85.82 |
|  |  | Custos directos |  |  | 4376.61 |
