# Rede de toma de terra para estrutura de formigón do edificio con 90 m de condutor de cobre espido de 35 mm² e 2 picas

- Propiedade do arquivo: CYPE INGENIEROS, S.A.
- Formato: FIEBDC-3/2002
- Divisa: EUR
- Custos indirectos: 3.00 %
- Gastos xerais: 13.00 %
- Beneficio industrial: 6.00 %
- IVE: 16.00 %

## I Instalacións

### IE Eléctricas

#### IEP Posta a terra

**IEP010** Ude Rede de toma de terra para estrutura de formigón do edificio con 90 m de condutor de cobre espido de 35 mm² e 2 picas.
Subministración e instalación de rede de toma de terra para estrutura de formigón do edificio compuosta por 80 m de cable condutor de cobre espido recocido de 35 mm² de sección para a liña principal de toma de terra do edificio, enterrado a unha profundidade mínima de 80 cm, 10 m de cable conductor de cobre desnudo recocido de 35 mm² de sección para la liña de enlace de toma de terra de os pilares de formigón a conectar e 2 picas para rede de toma de terra formada por peza de aceiro cobreado con baño electrolítico de 15 mm de diámetro e 2 m de lonxitude, enterrada a unha profundidade mínima de 80 cm. Ata placas abaceladas de 3 mm de espesor, soldadas en taller ás armaduras de os pilares, punto de separación pica-cable, soldaxes aluminotérmicas, rexistro de comprobación e ponte de proba. Totalmente montada, conexionada e probada pola empresa instaladora mediante as correspondentes probas de servizo (incluídas neste prezo).
Inclúe: Replanteo. Conexionado do electrodo e da liña de enlace. Montaxe do punto de posta a terra. Trazado da liña principal de terra. Suxección. Trazado de derivacións de terra. Conexionado das derivacións. Conexionado a masa da rede. Realización de probas de servizo.
Criterio de medición de proxecto: Número de unidades previstas, segundo documentación gráfica de Proxecto.
Criterio de medición de obra: Medirase o número de unidades realmente executadas segundo especificacións do Proxecto.

| Código | Ud | Descrición | Rendemento | Prezo | Importe |
|---|---|---|---|---|---|
| mt35ttc010b | m | Conductor de cobre espido, de 35 mm². (material) | 90.000 | 2.81 | 252.90 |
| mt35tte010b | Ude | Electrodo para rede de toma de terra cobreado con 300 µm, fabricado en aceiro, de 15 mm de diámetro e 2 m de lonxitude. (material) | 2.000 | 18.00 | 36.00 |
| mt35tte020a | Ude | Placa de cobre electrolítico puro para toma de terra, de 300x100x3 mm, con borne de unión. (material) | 4.000 | 37.44 | 149.76 |
| mt35tts010c | Ude | Soldadura aluminotérmica do cable conductor a a placa. (material) | 6.000 | 3.51 | 21.06 |
| mt35tta020 | Ude | Punto de separación pica-cable formado por cruceta na cabeza do electrodo da pica e pletina de 50x30x7 mm, para facilitar a soldadura aluminotérmica. (material) | 2.000 | 15.46 | 30.92 |
| mt35www020 | Ude | Material auxiliar para instalacións de toma de terra. (material) | 1.000 | 1.15 | 1.15 |
| mo001 | h | Oficial 1ª electricista. (man de obra) | 3.324 | 15.78 | 52.45 |
| mo093 | h | Axudante electricista. (man de obra) | 3.324 | 14.62 | 48.60 |
| % | % | Costes directos complementarios | 2 % | 592.84 | 11.86 |
|  |  | Custos directos |  |  | 604.70 |
