# Toma de terra independente de profundidade, método jabalina, cun electrodo de aceiro cobreado de 2 m de lonxitude

- Propiedade do arquivo: CYPE INGENIEROS, S.A.
- Formato: FIEBDC-3/2002
- Divisa: EUR
- Custos indirectos: 3.00 %
- Gastos xerais: 13.00 %
- Beneficio industrial: 6.00 %
- IVE: 16.00 %

## I Instalacións

### IE Eléctricas

#### IEP Posta a terra

**IEP020** Ude Toma de terra independente de profundidade, método jabalina, cun electrodo de aceiro cobreado de 2 m de lonxitude.
Subministración e instalación de toma de terra independente de profundidade con método jabalina, composta por electrodo de 2 m de lonxitude fincado no terreo, conectado a ponte para comprobación, dentro dunha arqueta de rexistro de polipropileno de 30x30 cm. Ata replanteo, escavación para a arqueta de rexistro, fincado do electrodo no terreo, colocación da arqueta de rexistro, conexión do electrodo coa liña de enlace mediante grampa abarcón, recheo con terras da propia excavación e aditivos para diminuir a resistividade do terreo e conexionado á rede de terra mediante ponte de comprobación. Totalmente montada, conexionada e probada pola empresa instaladora mediante as correspondentes probas de servizo (incluídas neste prezo).
Inclúe: Replanteo. Escavación. Fincado do electrodo. Colocación da arqueta de rexistro. Conexión do electrodo coa liña de enlace. Recheo da zona escavada. Conexionado á rede de terra. Realización de probas de servizo.
Criterio de medición de proxecto: Número de unidades previstas, segundo documentación gráfica de Proxecto.
Criterio de medición de obra: Medirase o número de unidades realmente executadas segundo especificacións do Proxecto.

| Código | Ud | Descrición | Rendemento | Prezo | Importe |
|---|---|---|---|---|---|
| mt35tte010b | Ude | Electrodo para rede de toma de terra cobreado con 300 µm, fabricado en aceiro, de 15 mm de diámetro e 2 m de lonxitude. (material) | 1.000 | 18.00 | 18.00 |
| mt35ttc010b | m | Conductor de cobre espido, de 35 mm². (material) | 0.250 | 2.81 | 0.70 |
| mt35tta040 | Ude | Grapa abarcón para conexión de xabalina. (material) | 1.000 | 1.00 | 1.00 |
| mt35tta010 | Ude | Arqueta de polipropileno para toma de terra, de 300x300 mm, con tapa de rexistro. (material) | 1.000 | 74.00 | 74.00 |
| mt35tta030 | Ude | Ponte para comprobación de posta a terra da instalación eléctrica. (material) | 1.000 | 46.00 | 46.00 |
| mt01art020a | m³ | Terra da propia escavación. (material) | 0.018 | 0.60 | 0.01 |
| mt35tta060 | Ude | Saco de 5 kg de sales minerais para a mellora da conductividade de postas a terra. (material) | 0.333 | 3.50 | 1.17 |
| mt35www020 | Ude | Material auxiliar para instalacións de toma de terra. (material) | 1.000 | 1.15 | 1.15 |
| mq01ret020b | h | Retrocargadora sobre neumáticos 100 CV. (maquinaria) | 0.003 | 35.42 | 0.11 |
| mo001 | h | Oficial 1ª electricista. (man de obra) | 0.244 | 15.78 | 3.85 |
| mo093 | h | Axudante electricista. (man de obra) | 0.244 | 14.62 | 3.57 |
| mo104 | h | Peón ordinario construcción. (man de obra) | 0.001 | 13.97 | 0.01 |
| % | % | Costes directos complementarios | 2 % | 149.57 | 2.99 |
|  |  | Custos directos |  |  | 152.56 |
