# Condutor de terra formado por cable ríxido espido de cobre trenzado, de 35 mm² de sección

- Propiedade do arquivo: CYPE INGENIEROS, S.A.
- Formato: FIEBDC-3/2002
- Divisa: EUR
- Custos indirectos: 3.00 %
- Gastos xerais: 13.00 %
- Beneficio industrial: 6.00 %
- IVE: 16.00 %

## I Instalacións

### IE Eléctricas

#### IEP Posta a terra

**IEP025** m Condutor de terra formado por cable ríxido espido de cobre trenzado, de 35 mm² de sección.
Subministración e instalación de condutor de terra formada por cable ríxido espido de cobre trenzado, de 35 mm² de sección. Ata p/p de unións realizadas con soldadura aluminotérmica, grampas e bornes de unión. Totalmente montado, conectado e probado.
Inclúe: Replanteo do percorrido. Tendido do condutor de terra. Conexionado do condutor de terra mediante bornes de unión.
Criterio de medición de proxecto: Lonxitude medida segundo documentación gráfica de Proxecto.
Criterio de medición de obra: Medirase a lonxitude realmente executada segundo especificacións do Proxecto.

| Código | Ud | Descrición | Rendemento | Prezo | Importe |
|---|---|---|---|---|---|
| mt35ttc010b | m | Conductor de cobre espido, de 35 mm². (material) | 1.000 | 2.81 | 2.81 |
| mt35www020 | Ude | Material auxiliar para instalacións de toma de terra. (material) | 0.100 | 1.15 | 0.12 |
| mo001 | h | Oficial 1ª electricista. (man de obra) | 0.098 | 15.78 | 1.55 |
| % | % | Costes directos complementarios | 2 % | 4.48 | 0.09 |
|  |  | Custos directos |  |  | 4.57 |
