# Rede de equipotencialidade en cuarto húmido

- Propiedade do arquivo: CYPE INGENIEROS, S.A.
- Formato: FIEBDC-3/2002
- Divisa: EUR
- Custos indirectos: 3.00 %
- Gastos xerais: 13.00 %
- Beneficio industrial: 6.00 %
- IVE: 16.00 %

## I Instalacións

### IE Eléctricas

#### IEP Posta a terra

**IEP030** Ude Rede de equipotencialidade en cuarto húmido.
Subministración e instalación de rede de equipotencialidade en cuarto húmido mediante condutor ríxido de cobre de 4 mm² de sección, conectando á terra todas as canalizacións metálicas existentes e todos os elementos condutores que resulten accesibles mediante abrazadeiras de latón. Ata p/p de caixas de empalmes e regletas. Totalmente montada, conexionada e probada.
Inclúe: Replanteo. Conexionado do electrodo e da liña de enlace. Montaxe do punto de posta a terra. Trazado da liña principal de terra. Suxección. Trazado de derivacións de terra. Conexionado das derivacións. Conexionado a masa da rede.
Criterio de medición de proxecto: Número de unidades previstas, segundo documentación gráfica de Proxecto.
Criterio de medición de obra: Medirase o número de unidades realmente executadas segundo especificacións do Proxecto.

| Código | Ud | Descrición | Rendemento | Prezo | Importe |
|---|---|---|---|---|---|
| mt35ttc020c | m | Conductor ríxido unipolar de cobre, aislado, 750 V e 4 mm² de sección, para rede equipotencial. (material) | 7.000 | 0.49 | 3.43 |
| mt35ttc030 | Ude | Abrazadeira de latón. (material) | 5.000 | 1.40 | 7.00 |
| mt35www020 | Ude | Material auxiliar para instalacións de toma de terra. (material) | 0.250 | 1.15 | 0.29 |
| mo001 | h | Oficial 1ª electricista. (man de obra) | 0.782 | 15.78 | 12.34 |
| mo093 | h | Axudante electricista. (man de obra) | 0.782 | 14.62 | 11.43 |
| % | % | Costes directos complementarios | 2 % | 34.49 | 0.69 |
|  |  | Custos directos |  |  | 35.18 |
