# Interruptor automático magnetotérmico, con 6 kA de poder de corte, de 10 A de intensidade nominal, curva C, de corte omnipolar (2P)

- Propiedade do arquivo: CYPE INGENIEROS, S.A.
- Formato: FIEBDC-3/2002
- Divisa: EUR
- Custos indirectos: 3.00 %
- Gastos xerais: 13.00 %
- Beneficio industrial: 6.00 %
- IVE: 16.00 %

## I Instalacións

### IE Eléctricas

#### IEX Aparamenta

**IEX050** Ude Interruptor automático magnetotérmico, con 6 kA de poder de corte, de 10 A de intensidade nominal, curva C, de corte omnipolar (2P).
Subministración e instalación de interruptor automático magnetotérmico, con 6 kA de poder de corte, de 10 A de intensidade nominal, curva C, de corte omnipolar (2P), de 2 módulos, incluso p/p de accesorios de montaxe. Totalmente montado, conexionado e probado.
Inclúe: Montaje y conexionado del elemento.
Criterio de medición de proxecto: Número de unidades previstas, segundo documentación gráfica de Proxecto.
Criterio de medición de obra: Medirase o número de unidades realmente executadas segundo especificacións do Proxecto.

| Código | Ud | Descrición | Rendemento | Prezo | Importe |
|---|---|---|---|---|---|
| mt35cgm021bbaab | Ude | Interruptor automático magnetotérmico, con 6 kA de poder de corte, de 10 A de intensidade nominal, curva C, de corte omnipolar (2P), de 2 módulos, incluso p/p de accesorios de montaxe. Segundo UNE-EN 60898-1. (material) | 1.000 | 12.43 | 12.43 |
| mo001 | h | Oficial 1ª electricista. (man de obra) | 0.244 | 15.78 | 3.85 |
| % | % | Costes directos complementarios | 2 % | 16.28 | 0.33 |
|  |  | Custos directos |  |  | 16.61 |
