# Bloque limitador para aumento del poder de corte hasta 100 kA, para guardamotor

- Propiedade do arquivo: CYPE INGENIEROS, S.A.
- Formato: FIEBDC-3/2002
- Divisa: EUR
- Custos indirectos: 3.00 %
- Gastos xerais: 13.00 %
- Beneficio industrial: 6.00 %
- IVE: 16.00 %

## I Instalacións

### IE Eléctricas

#### IEX Aparamenta

**IEX090** Ude Bloque limitador para aumento del poder de corte hasta 100 kA, para guardamotor.
Subministración e instalación de bloque limitador para aumento del poder de corte hasta 100 kA, para guardamotor. Incluso accesorios e fixacións. Totalmente montado, conexionado e probado.
Inclúe: Montaje y conexionado del elemento.
Criterio de medición de proxecto: Número de unidades previstas, segundo documentación gráfica de Proxecto.
Criterio de medición de obra: Medirase o número de unidades realmente executadas segundo especificacións do Proxecto.

| Código | Ud | Descrición | Rendemento | Prezo | Importe |
|---|---|---|---|---|---|
| mt35cgm019a | Ude | Bloque limitador para aumento do poder de corte ata 100 kA. (material) | 1.000 | 66.69 | 66.69 |
| mo001 | h | Oficial 1ª electricista. (man de obra) | 0.195 | 15.78 | 3.08 |
| % | % | Costes directos complementarios | 2 % | 69.77 | 1.40 |
|  |  | Custos directos |  |  | 71.17 |
