# Interruptor crepuscular con célula fotoeléctrica

- Propiedade do arquivo: CYPE INGENIEROS, S.A.
- Formato: FIEBDC-3/2002
- Divisa: EUR
- Custos indirectos: 3.00 %
- Gastos xerais: 13.00 %
- Beneficio industrial: 6.00 %
- IVE: 16.00 %

## I Instalacións

### IE Eléctricas

#### IEX Aparamenta

**IEX130** Ude Interruptor crepuscular con célula fotoeléctrica.
Subministración e instalación de interruptor crepuscular con célula fotoeléctrica. Incluso accesorios e fixacións. Totalmente montado, conexionado e probado.
Inclúe: Replanteo. Montaxe, fixación e nivelación. Conexionado.
Criterio de medición de proxecto: Número de unidades previstas, segundo documentación gráfica de Proxecto.
Criterio de medición de obra: Medirase o número de unidades realmente executadas segundo especificacións do Proxecto.

| Código | Ud | Descrición | Rendemento | Prezo | Importe |
|---|---|---|---|---|---|
| mt35cgm080a | Ude | Interruptor crepuscular con célula fotoeléctrica, incluso accesorios de montaxe. (material) | 1.000 | 174.90 | 174.90 |
| mo001 | h | Oficial 1ª electricista. (man de obra) | 0.244 | 15.78 | 3.85 |
| % | % | Costes directos complementarios | 2 % | 178.75 | 3.58 |
|  |  | Custos directos |  |  | 182.33 |
