# Alimentación de auga potable

- Propiedade do arquivo: CYPE INGENIEROS, S.A.
- Formato: FIEBDC-3/2002
- Divisa: EUR
- Custos indirectos: 3.00 %
- Gastos xerais: 13.00 %
- Beneficio industrial: 6.00 %
- IVE: 16.00 %

## I Instalacións

### IF Fontanería

#### IFB Tubos de alimentación

**IFB010** Ude Alimentación de auga potable, de 8 m de lonxitude, colocada superficialmente, formada por tubo de polietileno reticulado (PE-X), serie 5, de 32 mm de diámetro exterior, serie 5, PN=6 atm; chave de corte xeral de comporta; filtro retedor de residuos; billa de comprobación e válvula de retención.
Subministración e montaxe de alimentación de auga potábel de 8 m de lonxitude, colocada superficialmente e fixada ó paramento, formada por tubo de polietileno reticulado (PE-X), serie 5, de 32 mm de diámetro exterior, serie 5, PN=6 atm e 2,9 mm de espesor; chave de corte xeral de comporta de latón fundido de 1"; filtro retedor de residuos; billa de comprobación e válvula de retención. Ata p/p de elementos de montaxe e suxeción á obra, accesorios e pezas especiais, e demais material auxiliar. Totalmente montada, conectada e probada pola empresa instaladora mediante as correspondentes probas de servizo (incluídas neste prezo).
Inclúe: Replanteo e trazado. Colocación e fixación de tubo e accesorios. Montaxe da chave de corte xeral. Colocación e conexión do filtro. Colocación e conexión da billa de comprobación e da válvula de retención. Realización de probas de servizo.
Criterio de medición de proxecto: Número de unidades previstas, segundo documentación gráfica de Proxecto.
Criterio de medición de obra: Medirase o número de unidades realmente executadas segundo especificacións do Proxecto.

| Código | Ud | Descrición | Rendemento | Prezo | Importe |
|---|---|---|---|---|---|
| mt37svc010f | Ude | Válvula de comporta de latón fundido, para roscar, de 1". (material) | 2.000 | 9.62 | 19.24 |
| mt37www060d | Ude | Filtro retedor de residuos de latón, con tamiz de aceiro inoxidable con perforacións de 0,4 mm de diámetro, con rosca de 1", para unha presión máxima de traballo de 16 bar e unha temperatura máxima de 110°C. (material) | 1.000 | 12.88 | 12.88 |
| mt37sgl012a | Ude | Billa de comprobación de latón, para roscar, de 1/2". (material) | 1.000 | 4.99 | 4.99 |
| mt37svr010c | Ude | Válvula de retención de latón para roscar de 1". (material) | 1.000 | 5.18 | 5.18 |
| mt37tpu400d | Ude | Material auxiliar para montaxe e suxección á obra de as tuberías de polietileno reticulado (PE-X), serie 5, de 32 mm de diámetro exterior. (material) | 8.000 | 0.32 | 2.56 |
| mt37tpu010dg | m | Tubo de polietileno reticulado (PE-X), serie 5, de 32 mm de diámetro exterior, serie 5, PN=6 atm e 2,9 mm de espesor, segundo UNE-EN ISO 15875-2, co prezo incrementado o 30% en concepto de accesorios e pezas especiais. (material) | 8.000 | 8.44 | 67.52 |
| op00ato010 |  | Atornillador. | 1.000 | 0.00 | 0.00 |
| op00mar010 |  | Martillo. | 1.000 | 0.00 | 0.00 |
| op00tal010 |  | Taladro. | 1.000 | 0.00 | 0.00 |
| mo006 | h | Oficial 1ª fontaneiro. (man de obra) | 0.908 | 15.78 | 14.33 |
| mo098 | h | Axudante fontaneiro. (man de obra) | 0.908 | 14.62 | 13.27 |
| % | % | Costes directos complementarios | 2 % | 139.97 | 2.80 |
|  |  | Custos directos |  |  | 142.77 |
