# Válvula limitadora de presión de latón, de 1/2" DN 15 mm de diámetro, presión máxima de entrada de 15 bar, con dúas chaves de paso de comporta e filtro retedor de residuos

- Propiedade do arquivo: CYPE INGENIEROS, S.A.
- Formato: FIEBDC-3/2002
- Divisa: EUR
- Custos indirectos: 3.00 %
- Gastos xerais: 13.00 %
- Beneficio industrial: 6.00 %
- IVE: 16.00 %

## I Instalacións

### IF Fontanería

#### IFB Tubos de alimentación

**IFB030** Ude Válvula limitadora de presión de latón, de 1/2" DN 15 mm de diámetro, presión máxima de entrada de 15 bar, con dúas chaves de paso de comporta e filtro retedor de residuos.
Subministración e instalación de válvula limitadora de presión de latón, de 1/2" DN 15 mm de diámetro, presión máxima de entrada de 15 bar e presión de saída regulable entre 0,5 e 4 bar, con dúas chaves de paso de comporta de latón fundido e filtro retedor de residuos de latón. Incluso manómetro, elementos de montaxe e demais accesorios necesarios para o seu correcto funcionamento. Totalmente montada, conexionada e probada.
Inclúe: Replanteo. Colocación e conexión das chaves de paso. Colocación e conexión do filtro. Colocación e conexionado da válvula limitadora.
Criterio de medición de proxecto: Número de unidades previstas, segundo documentación gráfica de Proxecto.
Criterio de medición de obra: Medirase o número de unidades realmente executadas segundo especificacións do Proxecto.

| Código | Ud | Descrición | Rendemento | Prezo | Importe |
|---|---|---|---|---|---|
| mt37svl010a | Ude | Válvula limitadora de presión de latón, de 1/2" DN 15 mm de diámetro, presión máxima de entrada de 15 bar e presión de saída regulable entre 0,5 e 4 bar, temperatura máxima de 70°C, con racores. (material) | 1.000 | 23.19 | 23.19 |
| mt42www041 | Ude | Manómetro con baño de glicerina e diámetro de esfera de 100 mm, con toma vertical, para montaxe roscado de 1/4", escala de presión de 0 a 10 bar. (material) | 1.000 | 11.00 | 11.00 |
| mt37svc010a | Ude | Válvula de comporta de latón fundido, para roscar, de 1/2". (material) | 2.000 | 5.82 | 11.64 |
| mt37www060b | Ude | Filtro retedor de residuos de latón, con tamiz de aceiro inoxidable con perforacións de 0,4 mm de diámetro, con rosca de 1/2", para unha presión máxima de traballo de 16 bar e unha temperatura máxima de 110°C. (material) | 1.000 | 4.98 | 4.98 |
| mt37www010 | Ude | Material auxiliar para instalacións de fontanería. (material) | 1.000 | 1.40 | 1.40 |
| mo006 | h | Oficial 1ª fontaneiro. (man de obra) | 0.171 | 15.78 | 2.70 |
| mo098 | h | Axudante fontaneiro. (man de obra) | 0.171 | 14.62 | 2.50 |
| % | % | Costes directos complementarios | 2 % | 57.41 | 1.15 |
|  |  | Custos directos |  |  | 58.56 |
