# Filtro de cartucho contedor de carbón activo, rosca de 3/4", caudal de 0,4 m³/h, con dúas chaves de paso de comporta

- Propiedade do arquivo: CYPE INGENIEROS, S.A.
- Formato: FIEBDC-3/2002
- Divisa: EUR
- Custos indirectos: 3.00 %
- Gastos xerais: 13.00 %
- Beneficio industrial: 6.00 %
- IVE: 16.00 %

## I Instalacións

### IF Fontanería

#### IFT Sistemas de tratamento de auga

**IFT020** Ude Filtro de cartucho contedor de carbón activo, rosca de 3/4", caudal de 0,4 m³/h, con dúas chaves de paso de comporta.
Subministración e instalación de filtro de cartucho formado por cabeza, vaso e cartucho contedor de carbón activo, rosca de 3/4", caudal de 0,4 m³/h, con dúas chaves de paso de comporta de latón fundido. Ata elementos de montaxe e deais accesorios necesarios para o seu correcto funcionamiento. Totalmente montado, conexionado e probado.
Inclúe: Replanteo. Colocación e fixación do filtro. Conexionado. Colocación e conexión das chaves de paso.
Criterio de medición de proxecto: Número de unidades previstas, segundo documentación gráfica de Proxecto.
Criterio de medición de obra: Medirase o número de unidades realmente executadas segundo especificacións do Proxecto.

| Código | Ud | Descrición | Rendemento | Prezo | Importe |
|---|---|---|---|---|---|
| mt37svc010c | Ude | Válvula de comporta de latón fundido, para roscar, de 3/4". (material) | 2.000 | 6.83 | 13.66 |
| mt37eqt010ae | Ude | Filtro de cartucho formado por cabeza, vaso e cartucho contedor de carbón activo, rosca de 3/4", caudal de 0,4 m³/h. (material) | 1.000 | 25.46 | 25.46 |
| mt37www010 | Ude | Material auxiliar para instalacións de fontanería. (material) | 1.000 | 1.40 | 1.40 |
| mo006 | h | Oficial 1ª fontaneiro. (man de obra) | 1.364 | 15.78 | 21.52 |
| mo098 | h | Axudante fontaneiro. (man de obra) | 0.682 | 14.62 | 9.97 |
| % | % | Costes directos complementarios | 4 % | 72.01 | 2.88 |
|  |  | Custos directos |  |  | 74.89 |
