# Acometida de gas

- Propiedade do arquivo: CYPE INGENIEROS, S.A.
- Formato: FIEBDC-3/2002
- Divisa: EUR
- Custos indirectos: 3.00 %
- Gastos xerais: 13.00 %
- Beneficio industrial: 6.00 %
- IVE: 16.00 %

## I Instalacións

### IG Gas

#### IGA Acometidas

**IGA010** Ude Acometida de gas, D=63 mm de polietileno de alta densidade SDR 11 de 8 m de lonxitude, con chave de acometida formada por válvula de esfera de latón niquelado de 2 1/2" aloxada en arqueta prefabricada de polipropileno.
Suministro e instalación da acometida de gas que une a rede de distribución de gas da empresa suministradora ou a chave de saída no caso de depósitos de almacenamento de gases licuados do petróleo (GLP) coa chave de acometida, formada por tubería soterrada de 8 m de lonxitude de polietileno de alta densidade SDR 11, de 63 mm de diámetro colocada sobre cama de area no fondo da zanxa previamente excavada, coas súas correspondentes accesorios e pezas especiais, colarín de toma en carga colocado sobre a rede xeral de distribución que sirve de enlace entre a acometida e a rede e chave de acometida formada por válvula de esfera de latón niquelado de 2 1/2" de diámetro colocada mediante unión roscada, situada xunto á edificación, fóra dos límites da propiedade, aloxada en arqueta prefabricada de polipropileno de 40x40x40 cm, colocada sobre soleira de formigón en masa HM-20/P/20/I de 15 cm de espesor e pechada superiormente con tapa de PVC. Ata demolición e levantado do firme existente, posterior reposición con formigón en masa HM-20/P/20/I e conexión á rede. Sen incluír a escavación nin o posterior recheo principal. Totalmente montada, conexionada e probada pola impresa instaladora mediante as correspondentes probas de servizo (incluídas neste prezo).
Inclúe: Replanteo e trazado da acometida en planta e pendentes, coordinado co resto de instalacións ou elementos que poidan ter interferencias. Rotura do pavimento con compresor. Eliminación das terras soltas do fondo da excavación. Verquido e compactación do hormigón en formación de soleira. Colocación da arqueta prefabricada. Formación de buracos para coexionado de tubos. Empalme e rexuntado dos tubos á arqueta. Colocación da tapa e os accesorios. Presentación en seco de tuberías e pezas especiais. Verquido da area no fondo da zanxa. Colocación de tuberías. Montaxe da chave de acometida. Empalme da acometida coa rede de distribución de gas. Realización de probas de servizo.
Criterio de medición de proxecto: Número de unidades previstas, segundo documentación gráfica de Proxecto.
Criterio de medición de obra: Medirase o número de unidades realmente executadas segundo especificacións do Proxecto.

| Código | Ud | Descrición | Rendemento | Prezo | Importe |
|---|---|---|---|---|---|
| mt01ara010 | m³ | Area de 0 a 5 mm de diámetro. (material) | 0.640 | 12.02 | 7.69 |
| mt43tpo011gg | m | Acometida de polietileno de alta densidade, de 63 mm de diámetro exterior, SDR 11, de 4 bar de presión nominal, segundo UNE-EN 1555, co prezo incrementado o 30% en concepto de accesorios e pezas especiais. (material) | 8.000 | 2.08 | 16.64 |
| mt10hmf010Mp | m³ | Formigón HM-20/P/20/I, fabricado en central. (material) | 0.600 | 66.78 | 40.07 |
| mt10hmf010Mp | m³ | Formigón HM-20/P/20/I, fabricado en central. | 0.147 | 66.78 | 9.82 |
| mt43www030b | Ude | Arqueta prefabricada rexistrable de polipropileno, con fondo precortado, 40x40x40 cm, para instalacións receptoras de gas. (material) | 1.000 | 38.17 | 38.17 |
| mt11arp050e | Ude | Tapa de PVC, para arquetas de gas de 40x40 cm. (material) | 1.000 | 24.62 | 24.62 |
| mt37sve010h | Ude | Válvula de esfera de latón niquelado para roscar de 2 1/2". (material) | 1.000 | 68.63 | 68.63 |
| mt43tpo012e | m | Collarín de toma en carga, de PVC, para tubo de polietileno de alta densidade de 63 mm de diámetro exterior. (material) | 1.000 | 5.32 | 5.32 |
| mt43www040 | Ude | Proba de estanqueidade para instalación de gas. (material) | 1.000 | 103.76 | 103.76 |
| mq05pdm010b | h | Compresor portátil eléctrico 5 m³/min de caudal. (maquinaria) | 2.414 | 6.88 | 16.61 |
| mq05mai030 | h | Martelo pneumático. (maquinaria) | 2.414 | 4.07 | 9.82 |
| au00auh040 |  | Vibrador de formigón, eléctrico. | 1.000 | 0.00 | 0.00 |
| mo051 | h | Oficial 2ª construcción. (man de obra) | 5.975 | 15.05 | 89.92 |
| mo104 | h | Peón ordinario construcción. (man de obra) | 3.105 | 13.97 | 43.38 |
| mo008 | h | Oficial 1ª instalador de gas. (man de obra) | 20.112 | 15.78 | 317.37 |
| mo100 | h | Axudante instalador de gas. (man de obra) | 10.154 | 14.62 | 148.45 |
| mo018 | h | Oficial 1ª construcción. (man de obra) | 0.117 | 15.28 | 1.79 |
| % | % | Costes directos complementarios | 4 % | 942.06 | 37.68 |
|  |  | Custos directos |  |  | 979.74 |
